# Heizungsanlage, Römische Bäder
Angebotsaufforderung (GAEB DA XML 3.3, DA83)
Projekt: 2261011
Währung: EUR
Vergabeart: Offenes Verfahren
Eröffnung: 25.03.2026 08:00:00
Ende der Zuschlagsfrist: 29.04.2026
Abgabeort: Stiftung Preußische Schlösser und Gärten ; Berlin-Brandenbur
Ausführungsbeginn: 11.05.2026
Ausführungsende: 26.11.2027
Erstellt mit: GXML Toolbox V3.3 R20220330, ORCA AVA 27 27.00.00, 20.02.2026

## Allgemeine Vorbemerkungen
Römische Bäder im Park Sanssouci
Sanierung Gesamtanlage (Maßnahme 2023-2028)

Allgemeine Vorbemerkungen zum Leistungsverzeichnis
0 Angaben zum Gebäude, Seite 2
1 Angaben zur Baustelle nach DIN 18299, Seite 4
2 Angaben zur Ausführung nach DIN 18299, Seite 8
3 Angaben zu Baudurchführung und Dokumentation, Seite 12

Für die im Folgenden Verzeichnis beschriebenen Leistungen wird die VOB Teil B und C als Vertragsgrundlage vereinbart. Insbesondere gelten die DIN 18299 bis 18459 und alle darin zitierten Normen und Regelungen als Allgemeine Technische Vertragsbedingungen (ATV).
Regelwerke müssen in den folgenden Leistungsbeschreibungen entsprechend nur ausdrücklich zitiert sein, sofern eine Abweichung oder Ergänzung zu den ATV explizit erwünscht ist. Der AN hat auf Widersprüche der Leistungsbeschreibungen zur ATV, die nicht ausdrücklich gekennzeichnet sind, hinzuweisen. Bei Widersprüchen der ATV untereinander ist die Bauüberwachung zu konsultieren, nach welchem Regelwerk die Ausführung zu erfolgen hat.

Kurzbeschreibung Bauvorhaben
Die Baugruppe der Römischen Bäder befindet sich im südlichen Bereich des Parks Sanssouci und wurde zwischen 1829 und 1840 als errichtet. Es ist Bestandteil des UNESCO-Welterbes "Schlösser und Parks von Potsdam und Berlin" und als solches ein Kultur- und Baudenkmal von höchstem Rang mit überregionaler Bedeutung.
Veränderungen oder Beschädigungen der Bausubstanz sowie der umgebenden Parkanlage, welche über die im Rahmen der Bauarbeiten erforderlichen Eingriffe hinaus gehen, sind grundsätzlich zu vermeiden.
Das Objekt setzt sich zusammen aus mehreren Gebäudeteilen: dem Gärtnerhaus, dem sich im Süden anschließenden Pavillon, dem im Norden ergänzten Gehilfenhaus nebst Remise sowie den Thermen. Die einzelnen Bauten werden durch Treppen, Pergolen, Lauben und Gärten harmonisch miteinander verbunden.
Die Anlage befindet sich an einem Wasserlauf (Schafgraben und Maschinenteich) mit teilweise instabilem Baugrund. Hieraus folgende Setzungsschäden an der Bausubstanz, machen neben der Behebung des allgemeinen Sanierungsstaus den Hauptteil der Instandsetzungsarbeiten aus.
Die bevorstehende Gesamtsanierung Anlage soll daher eine Instandsetzung der Gebäudehüllen, Ertüchtigung von Teilen der Bauwerksgründung, die grundlegende Erneuerung aller haustechnischen Anlagen sowie die Überarbeitung der Freianlagen im Umfeld des Gebäudes beinhalten. Für die Besucher soll ein zeitgemäßer Museumsbetrieb mit angemessener Infrastruktur und barrierefreiem Zugang ermöglicht werden.
Weiterhin sollen die derzeit zu Wohnzwecken genutzten Obergeschosse des Gärtnerhauses zukünftig für Büroräume genutzt werden. Im Obergeschoss des Gehilfenhauses verbleibt eine bestehende Wohneinheit.

Besichtigung des Objektes
Dem Bieter wird dringend empfohlen vor Abgabe des Angebotes durch Besichtigung der gegebenen Örtlichkeiten, der Platzverhältnisse, der Lager- und Transportmöglichkeiten ein klares Bild von dem Vorhaben und den ausgeschriebenen Arbeiten zu verschaffen.
Nachforderungen, die aus mangelnder Information oder aufgrund einer nicht erfolgten Baustellenbesichtigung vor Angebotsabgabe resultieren, werden nicht anerkannt. Besichtigungstermine können über die Kommunikationsfunktion des  Vergabemarktplatzes Brandenburg vereinbart werden.

0 ANGABEN ZUM GEBÄUDE

0.1 Grundflächen / Rauminhalte
- BF (bebaute Fläche): ca. 1.190 m²
- NRF (Netto-Raumfläche): ca. 1.631 m²,
- BGF (Brutto-Grundfläche): ca. 2.141 m²
- BRI (Brutto-Rauminhalt): ca. 7.721 m³

0.2 Höhenlagen
- OK Gelände: 31,23 m üNHN (lokaler Nullpunkt in der Bogenlaube)
- Wasserspiegel Schafgraben (ca. Höhe Grundwasser): 30,00 m üNHN
- OKFF Erdgeschoss: 32,91 m üNHN = +1,68 m (Flur Gärtnerhaus); +1,19 m (Pavillon); sonst ebenerdig
- max. Geschosshöhen: 3,0 m (Gärtnerhaus, Gehifenhaus); 3,6 m (Thermen); 5,5 m (Pavillon)
- Bauwerkshöhen (OK Dachraum Gärtnerhaus): bis +7,60 m = 38,83 m üNHN; Firstpunk Turm +14,24 m

0.3 Gebäudeorganisation/ Nutzungskonzept
Das Ensemble umfasst fünf Gebäudeteile:
Gärtnerhaus (Kürzel GÄ)
Das dreigeschossige Gärtnerhaus wurde im Erdgeschoss bislang für Wechselausstellungen genutzt. In den Obergeschossen befinden sich zwei Wohnungen, für Büronutzung umgestaltet werden. Im Kellergeschoss sind Heizung, Lüftungsanlagen und Abstellflächen untergebracht.
Gehilfenhaus (GE)
Das zweigeschossige Gehilfenhaus wirde im Obergeschoss zu Wohnzwecken genutzt. Im Erdgeschoss können Besucher die ehemaligen Ställe einsehen. Außerdem entstehen ein Lagerraum und für den Hausmeister eine Werkstatt. Ein Keller ist nicht vorhanden.
Remise (RE)
Die Remise ist ein eingeschossiger Verbindungsbau in dem ein Teil der für die Museums- und Veranstaltungsnutzung notwendigen Nebenräume (Besucher-WCs, Cateringküche) sowie haustechnische Anlagen untergebracht werden.
Thermen (TH)
Die eingeschossigen Thermen werden museal genutzt. Es besteht eine teilweise Unterkellerung (sog. Substruktion) mit geringer Raumhöhe bis 1,50 m.
Pavillon (PA)
Der eingeschossige Pavillon wird zukünftig Bestandteil des Museums.

0.4 Konstruktion und bauliche Merkmale
Das Gebäudeensemble erscheint als stark zergliederter Komplex mit einer Vielzahl an Höhenniveaus, Vor- und Rücksprüngen, unterschiedlichen Dachformen, Traufhöhen und Türmen.
Die Gebäude bestehen im wesentlichen aus Ziegelmauerwerkswänden und Holzbalkendecken. Die Decken der Substruktion sowie über dem Keller des Gärtnerhauses bestehen aus Ziegelgewölben.
Die Gründung besteht im wesentlichen aus Streifenfundamenten aus Kalkstein. Im Zuge der Maßnahme werden die nicht unterkellerten Bereiche von Thermen, Remise und Pavillon mit neuen Bodenplatten auf Mikropfahlgründung erneuert.
Ausgewählte Bauteile, insbesondere Stützen und Säulen bestehen aus Naturstein. Die Gebäudesockel sind überwiegend mit Kalksteinen verblendet.
Die Dächer sind überwiegend flach geneigt. Die Eindeckung von Gärtnerhaus und Gehilfenhaus wird mit Imbrex-Tegula-Ziegeln erneuert, die Kupferblecheindeckungen der Thermen werden durch Zinkblech ersetzt. Das Flachdach der Remise wird mit einer Bitumenschweißbahn neu abgedichtet. Das Dach des Pavillons mit Zinkblecheindeckung wird nur punktuell ausgebessert.
Fenster und Türen aus Holz bleiben überwiegend erhalten und werden aufgearbeitet.
Angrenzend an den Maschinenteich befindet sich eine stark geschädigte Ufermauer aus Ziegelmauerwerk mit Kalksteinverblendung, deren Instandsetzung mit Mikrobohrpfählen erfolgt.

0.5 Außenanlagen
Die Außenanlagen im unmittelbaren Gebäudeumfeld werden im Rahmen der Maßnahme erneuert (Bereich der Baustelleneinrichtungsfläche). Bereiche außerhalb der BE-Fläche dürfen nicht befahren, für Lagerzwecke oder die Abstellung von Fahrzeugen genutzt werden.
Der Park wird täglich durch Passanten frequentiert, bei Benutzung der Baustellenzufahrt ist auf die Parkbesucher unbedingt Rücksicht zu nehmen.
Weiterhin befinden sich kleinere bauliche Anlagen im Außenbereich, die Teil der Baumaßnahme sind:
Gedächtnisgarten - Anlage hinter dem Pavillon mit zwei Gedenktempeln (Ädikula), Brunnen und halbrunder Sitzbank (Exedra).
Brunnen im Haupthof - Wasserspiel aus Naturstein, wird im Rahmen der Maßnahme komplett abgebaut und wieder errichtet.
Albanisches Gitter - 1,00 m hohe Einfriedung bestehend aus Natursteinelementen mit Ziegelausfachung.
Bogenlaube - Weinberanktes, bogenförmiges Metallgestell über den Schafgraben.
Laubengang - Bogenförmiges, berankte Konstruktion aus Holz und Metall westlich des Ensembles.

0.6 Denkmalschutz
Das Objekt ist ein Einzeldenkmal, es befindet sich im Satzungsgebiet des UNESCO-Welterbes "Schlösser und Parks von Potsdam und Berlin" und ist in allen Bestandteilen unter Schutz gestellt.
Für die umgebenden Freianlagen besteht ebenfalls Denkmalschutz.
Von Auftragnehmern wird ein angemessenes Verhalten im Park und Rücksichtnahme im Umgang mit der wertvollen Bausubstanz erwartet, Mitarbeiter sind entsprechend einzuweisen.
Alle auf dem Bau verwendeten Verfahren und Materialien unterliegen der denkmalrechtlichen Genehmigung.
Temporäre Schutzmaßnahmen und Abklebungen auf endbehandelten Flächen müssen versehrungsfrei rückbaubar sein.
Unmittelbar bei Funden oder Freilegungen von Schichten unterhalb der vorher sichtbaren Oberfläche oder dem Verdacht auf Denkmalrelevanz ist umgehend die Bauüberwachung (BÜ) hinzuzuziehen.
Verschlüsse von nach Fertigstellung nicht mehr einsehbaren Flächen sind vor Beginn durch die BÜ freigeben zu lassen.

1 ANGABEN ZUR BAUSTELLE nach DIN 18299

1.1 Lage der Baustelle
Anschrift: Park Sanssouci, Lennéstr. 32a, 14471 Potsdam
Gemarkung Potsdam, Flur 022,
Flurstück 1124, Fläche ca. 34 ha, Lage im südliche Teil des Parks Sanssouci, Verlauf entlang des Schafgrabens im Osten bis zur Geschwister-Scholl-Straße im Süden, umfasst weiträumige Anteile des Parkareals. Quelle: https://bb-viewer.geobasis-bb.de/

1.2 Besondere Belastungen
Das Parkgelände, insbesondere die Zufahrtswege zur Baustelle, wird stark von Passanten frequentiert. Mit Rücksichtnahme auf die Parkbesucher ist Lärm weitestgehend zu vermeiden, insbesondere der Betrieb von Rundfunkgeräten oder das Abspielen von Musik aus anderen Tonträgern sind untersagt. Die Auflagen der SPSG sind zu beachten (siehe Anhang).

1.3 Art und Lage der baulichen Anlage
Das Objekt befindet sich innerhalb des Park Sanssouci. Es handelt sich um hauptsächlich museal genutztes ein Gebäudeensemble.

1.4 Verkehrsverhältnisse auf der Baustelle, Stellplätze
Die Zufahrt zum Objekt erfolgt von der Straße Am Neuen Palais über die vorhandenen Parkwege. Das Zufahrtstor hat eine lichte Durchfahrtsbreite von 4,0 m, die Entfernung der Baustelle vom Eingangstor beträgt ca. 1,2 km.
Zur Befahrung der Parkwege gelten die Regelungen der Stiftung Preußische Schlösser und Gärten (SPSG) siehe Anlage 6 zu den Ausschreibungsunterlagen. Eine Anfahrtskizze liegt den Ausschreibungsunterlagen bei.
Der Einsatz von Fahrzeugen über 7,5 t Eigengewicht ist aufgrund der Wegbeschaffenheit nur in Ausnahmefällen möglich und vor deren Einsatz unbedingt mit der Auftraggeberin abzustimmen.
Eine Befahrung mit Sattelzügen bzw. LKW mit Anhänger ist aufgrund eingeschränkter Wendemöglichkeiten nicht möglich.
Für Materiallieferungen ist an der Straße Am Neuen Palais eine eingezäunte Ladezone von etwa 300 m² eingerichtet, die von Spediteuren unabhängig beliefert werden kann. Für den weiteren Materialtransport zur Baustelle ist der AN verantwortlich. Lieferverkehr bis zur Baustelle mit LKW über 7,5 t ist nur in Ausnahmefällen zulässig.
Im Baustellenbereich sind für Baufahrzeuge Stellplätze ausgewiesenen. Das Abstellen von Firmen- und Privatfahrzeugen außerhalb der BE-Fläche ist strengstens untersagt.
Für die Befahrung des Parkgeländes ist für die Dauer der Baustellentätigkeit eine firmen- bzw. fahrzeugspezifische Erlaubnis bei der SPSG einzuholen.

1.5 Für den Verkehr freizuhaltende Flächen
Die Zufahrt für Rettungsfahrzeuge darf nicht durch Fahrzeuge des AN, Baustelleneinrichtung oder Materiallagerungen eingeschränkt werden. Auf die Parkbesucher (Fußgänger und Radfahrer) ist Rücksicht zu nehmen.

1.6 Transporteinrichtungen
Es werden keine Transportmittel durch den AG vorgehalten.

1.7 Anschlüsse Wasser, Strom, Abwasser
Wasser- und Stromanschlüsse werden bauseits gestellt. Die Vergütung erfolgt über einen Einbehalt des Netto-Abrechnungsbetrages. Näheres dazu ist den besonderen Vertragsbedingungen zu entnehmen.
Ein Abwasseranschluss wird ebenfalls bauseits gestellt. Bei Bauarbeiten anfallende Abwässer, die einer gesonderten Schadstoffentsorgung bedürfen, sind vom AN zu sammeln und werden bauseits entsorgt. Nähere Regelungen zur Schadstoffbehandlung sind den Leistungsbeschreibungen zu entnehmen.

1.8 Flächen und Räume zur Mitbenutzung, Lagerflächen
Lagermöglichkeiten für Material sind auf dem Baustellengelände gegeben. Ort und Ausmaße sind dem BE-Plan zu entnehmen und mit der Bauüberwachung abzustimmen. Gleiches gilt für die Aufstellung von firmeneigenen abschließbaren Materialcontainern o.ä.
Es wird bauseits mindestens ein Container als Aufenthaltsraum sowie zwei Werkstattcontainer für die witterungsgeschützte Bearbeitung von Bauteilen aufgestellt.
Bauseits wird im Rahmen der Baustelleneinrichtung ein Baustellen-WC sowie ein Schwarz-Weiß-Container vorgehalten. Das Baustellenpersonal ist vom AN auf die Sauberhaltung des WCs hinzuweisen.

1.9 Bodenverhältnisse
Ein Baugrundgutachten liegt vor und ist auf Nachfrage einsehbar. Keine archäologische Begleitung vorgesehen.

1.10 Hydrologische Werte
Untersuchungen liegen vor und sind auf Nachfrage einsehbar. Der Grundwasserspiegel (ca. 30,00 ü NHN) liegt relativ nahe unter der Kellersohle (ca. 30,56 ü NHN).

1.11 Besondere umweltrechtliche Vorgaben
Der Parkbereich gehört zum Wasserschutzgebiet Wildpark. Jegliche ungeschützte Lagerung von giftigen Stoffen ist auf dem Gelände (insbesondere angebrochene Gebinde von Bauchemikalien) strengstens untersagt. Dies gilt in gleicher Weise auch für Abbruchmaterialien u.ä. von denen chemische oder mechanische Gefahren ausgehen. Dem AN obliegt daher besondere Sorgfaltspflicht bezüglich der Reinhaltung der Außenanlage und des Gebäudes von solchen Gefahren während der Baumaßnahme.

1.12 Besondere Vorgaben für Entsorgung
Die Baustelle ist von den Auftragnehmern sauber und ordentlich zu halten, Bauabfälle und Verpackungsmaterial sind unmittelbar zu entfernen und zu entsorgen. Die Verteilung von Bauabfällen auf der  Baustelle oder in das Parkgelände ist in jedem Fall zu unterbinden.
Für dem Gebäude entnommene Schadstoffe gelten die in den Leistungsbeschreibungen genannten Entsorgungsverfahren. Entsorgungskosten gem. DIN 18299, 4.1.12 sind in die EP einzukalkulieren sofern nicht anderweitig beschrieben.
Abbruchmaterial wird grundsätzlich Eigentum des AN, sofern dies nicht durch den Hinweis "und im Gebäude einlagern" o.ä. explizit anders geregelt ist. Entsorgungskosten sind auch hierfür in die EP einzukalkulieren (Besondere Leistung gem. DIN 18299, 4.2.13 wird somit Teil der Einheitspreise!). Verpackungsmaterialien und Reststoffe sind gem. DIN 18299, 4.1.11 durch den AN als Nebenleistung zu entsorgen. Die vom AG oder von anderen AN für andere Zwecke bereit gestellten Container dürfen hierfür nicht verwendet werden.
Die fachgerechte Entsorgung ist nachzuweisen.

1.13 Schutzgebiete
Das Gebäude befindet sich in einem Schutzgebiet nach Wasserrecht (Wasserwerk Wildpark). Es ist darauf zu achten, keine wassergefährdenden Substanzen auf dem Gelände zu hinterlassen oder versickern zu lassen.

1.14 Schutz von Bäumen oder Schutzzeiten
Die Bestimmungen, Normen und Richtlinien zum Gehölzschutz nach DIN 18290 (Schutz von Bäumen, Pflanzenbeständen und Vegetationsflächen bei Baumaßnahmen) sind einzuhalten. Für gefährdete Bäume wird bauseits ein Baumschutz erstellt.
Auf die Tier- und Pflanzenbestände im Park ist Rücksicht zu nehmen. Am Objekt befindliche Weinstöcke und Rankpflanzen bleiben während der Baumaßnahme erhalten und dürfen nicht beschädigt werden.
Bei Auffinden von Brutvögeln oder anderen geschützten Tierarten sind die Bauarbeiten im betroffenen Bereich einzustellen und die Bauüberwachung zu informieren.
Nicht auf dem Baustellengelände befindliche Flächen dürfen nicht befahren, betreten oder zur Materialablagerung verwendet werden. Bei Zuwiderhandlungen werden die Schäden auf Kosten des Verursachers behoben.

1.15 Sicherheit und öffentlicher Verkehr
Die Sicherheit der Passanten ist durch Tätigkeiten des AN nicht zu gefährden. Bei der Parkbefahrung ist Schritttempo einzuhalten.

1.16 Im Bereich der Baustelle vorhandene Anlagen
Im Umfeld der Baustelle befindliche Pflanzen und Gartenbauwerke dürfen nicht beschädigt werden.

1.17 Bekannte oder vermutete Hindernisse
Im Gebäudeumfeld befinden sich Grundleitungen und Kanalschächte, welche bei Erdarbeiten zu berücksichtigen sind.
Eine archäologische Baubegleitung ist nicht erforderlich.

1.18 Kampfmittel
keine vorhanden, Luftbildauswertung liegt vor

1.19 Baustellenordnung
Die Sicherheits- und Gesundheitsschutzkoordination wird durch den AG beauftragt, die Baustellenordnung liegt den Ausschreibungsunterlagen bei. Die jeweiligen Auftragnehmer sind im Rahmen ihrer Zuständigkeit für die Sicherheit und den Gesundheitsschutz ihrer Mitarbeitenden verantwortlich.
Unabhängig von der Baustellenordnung haben die auf der Baustelle tätigen für Sauberkeit in den Arbeitsbereichen zu sogen. Verpackungs- und Bauabfälle sind umgehend zu beseitigen und durch den AN zu entsorgen.

1.20 Besondere Anordnungen von Leitungen etc.
Vorhandene Grundleitungen im Gebäudebereich sind bei Tiefbauarbeiten zu beachten, siehe Plan. Im Gebäude vorhandene Leitungen und Kabel werden vor Baubeginn stillgelegt und gesondert rückgebaut.

1.21 Schadstoffbelastungen Boden, Luft und Bauteile
Schadstoffe am Gebäude sind bekannt und werden vor Maßnahmenbeginn weitestgehend rückgebaut bzw. ist der Rückbau in gesonderten Positionen beschrieben.
Der Umgang mit im Gebäude verbleibenden Schadstoffen (Holzschutzmittel, Bleihaltige Anstriche) ist gewerkespezifisch gesondert beschrieben.

1.22 Vorarbeiten des AG
Die am Haus anliegenden Medien (Strom, Wasser, Gas) werden vor Beginn der Maßnahme deaktiviert.
Ein Rückschnitt der umgebenden Vegetation wird vorgenommen.

1.23 Arbeiten anderer Unternehmer auf der Baustelle
Es sind mehrere Baufirmen auf der Baustelle tätig, die Arbeiten der unterschiedlichen Gewerke sind aufeinander abzustimmen.

1.24 Bauschild / Werbeverbot
Die Anbringung von Werbung am Objekt, Gerüsten, Bauzaun etc. durch den AN ist nicht gestattet.

1.25 Brandschutzmaßnahmen
Die Auflagen der SPSG - hier: feuergefährliche Arbeiten - sind zu beachten. Folgende brandschutzrelevante Maßnahmen sind während der Bauarbeiten umzusetzen, Regelverstöße werden im Schadensfall geahndet:

- Sicherheitsregeln der Berufsgenossenschaft zum Brandschutz auf Baustellen sind einzuhalten,
  einschl. Minimierung der Brandlasten durch Entfernen brennbarer Bauabfälle auf der gesamten Baustelle,

- das Rauchen sowie der Gebrauch offener Feuer sind innerhalb der Gebäude sowie auf deren Dächern untersagt. Zigarettenreste sind fachgerecht über die firmeneigene Struktur zu entsorgen,

- Elektrische Geräte sind vor Verlassen des Arbeitsplatzes vom Stromnetz zu trennen, dies gilt insbesondere für Akku-Ladestationen,
- Türen sind soweit wie möglich geschlossen zu halten,

- Baumaßnahmen zur Abschottung von Bereichen sind vorrangig auszuführen, ggf. sind
  provisorische Schotte einzusetzen,

- Flächen, Zugänge für die Feuerwehr sind freizuhalten (siehe Baustelleneinrichtungsplan),

- Flucht-+Rettungswege sind während der gesamten Baumaßnahme freizuhalten

- Heißarbeiten sind grundsätzlich untersagt. Bei alternativlosem Bedarf sind die Arbeiten 1 KW vorher
  anzumelden und durch die BÜ freigeben zu lassen. Bei Heißarbeiten sind Handfeuerlöscher vorzuhalten
  und entsprechende Heißerlaubnisscheine der Bauüberwachung vorzulegen,

- es sind die Hinweise des brandschutzverantwortlichen Bauleiters bzw. des SiGe-Koordinators
  zu beachten,

- der Einsatz von Winkelschleifern (Flex) ist im Gebäude nicht zulässig, Metallteile müssen per
  Abscherung oder mit langsam laufenden Sägen geteilt oder geschnitten werden

1.26 Einmessarbeiten
Sofern nicht im LV gesondert beschrieben, sind erforderliche Einmessarbeiten vom AN im Rahmen des Auftrags zu erbringen.
Als Markierungsfarbe ist ausschließlich wasserlösliche Kreide zu verwenden. Markierungen auf verbleibenden Oberflächen sind strengstens untersagt!

1.27 Genehmigungen
Im Rahmen des Baugenehmigungsverfahrens wurden bauordnungs-, umwelt- und wasserrechtliche Genehmigungen für die Baumaßnahme eingeholt. Für die eigene Baustelleneinrichtung oder die Durchführung bestimmter Arbeiten ggf. erforderliche Genehmigungen sind vom selbst AN einzuholen.

1.28 Zeitzeugnisse
Im Rahmen der Arbeiten freigelegte oder gefundene Zeugnisse der Vergangenheit sind zu dokumentieren und der Bauüberwachung anzuzeigen bzw. zu übergeben. Dies gilt insbesondere für Schriftstücke und Druckerzeugnisse aus der Zeit vor 1990.

2 ANGABEN ZUR AUSFÜHRUNG nach DIN 18299

2.1 Arbeitsabschnitte
Die Maßnahme soll in einem Zuge durchgeführt werden. Die voraussichtliche Dauer der Gesamtmaßnahme umfasst den Zeitraum 1. Quartal 2024 bis 4. Quartal 2027. Die Vertragslaufzeit des AN kann davon abweichen. Durch das Ineinandergreifen verschiedener Gewerke entstehende, unvermeidbare Arbeitsunterbrechungen werden nicht gesondert vergütet.

2.2 Besondere Erschwernisse während der Ausführung
Die Konstruktionshölzer in den Dachräumen sind teilweise Holzschutzmittelbelastet (DDT) während Arbeiten in diesem Bereich ist Persönliche Schutzausrüstung (PSA) zu tragen, welche gewerkespezifisch näher beschrieben wird.
Für die Bearbeitung von Ufermauern und Fassaden am Wasserlauf sind Wasserhaltungsmaßnahmen erforderlich, welche gesondert beauftragt werden.
Auf Parkbesucher ist insbesondere bei der Anfahrt zur Baustelle Rücksicht zu nehmen, Die Parkordnung ist zu beachten.

2.3 Vorgaben zum Arbeitsschutz
Es gelten die einschlägigen Regelwerke (hier insbesondere ArbSchG, ArbStättV, ASR, DGUV-Informationen etc.). SiGe-Plan und A+S-Plan sind zu beachten, diese liegen bei.
Im Zusammenhang mit schadstoffhaltigen Bauteilen gelten besondere Anforderungen, diese sind im LV beschrieben.

2.4 Art und Umfang von Leistungen zur Unfallverhütung
Der AN ist zur Einhaltung der gültigen Unfallverhütungsvorschriften verpflichtet. Dies gilt insbesondere für Gefährdungsbereiche, welche durch den AN im Rahmen seiner Aufgaben entstehen (Öffnungen mit Absturzgefährdung sicher abzudecken etc.)

2.5 Arbeiten in kontaminierten Bereichen
Der Rückbau von Schadstoffen erfolgt größtenteils vor Maßnahmenbeginn. Es sind Holzschutzmittel am Dachwerk des Gärtnerhauses und in Teilbereichen der Thermen vorhanden, daher sind bei Arbeiten in diesen Bereichen, besonders bei Sägearbeiten etc. die vorgeschriebenen persönlichen Schutzausrüstungen (PSA) zu verwenden (siehe auch Entsorgungskonzept des Fachplaners).

2.6 Besondere Anforderungen an die Baustelleneinrichtung Entsorgung
Die vorschriftsgemäße Zwischenlagerung und Abtransport von ggf. kontaminierten Baustoffen (z.B. belastete Dachabdichtungen, Dämmstoffe etc.) übernimmt der Auftraggeber, Transportgebinde (Deckelcontainer, Sammeltanks) werden bauseits bereitgestellt, einzelne Sammelgebinde (BigBags, Eimer etc.) sind vom AN zu stellen.

2.7 Besondere Anforderungen Gerüste
Der Unterbau ist eigenverantwortlich durch den AN zu prüfen und zu bewerten. Besonderen Anforderungen bestehen bei der Gerüststellung im Bereich der Wasserläufe (Stellung im Wasser auf unbekanntem Grund).
Es ist vorgesehen mehrere Wetterschutzdächer (Spannweite bis 26 m) zu errichten. Zusätzliche Absteifungen innerhalb des Gebäudes und abschnittweiser Aufbau werden in gesonderten Positionen beschrieben.

2.8 Mitbenutzung fremder Gerüste, Hebezeuge etc.
Durch das Gewerk Gerüstbau wird ein Fassadengerüst errichtet, das durch die Folgegewerke genutzt werden kann.
Das Gerüst ist durch die tätigen Firmen unmittelbar nach Ende von verschmutzenden Arbeiten, mindestens jedoch täglich durch den Verursacher zu reinigen.
Bei Putz- und Malerarbeiten ist das Gerüst durch den entsprechenden AN vor Verschmutzung zu schützen bzw. zu reinigen. Nach Abschluss der Putzarbeiten ist das Gerüst durch den entsprechenden AN zu ohne gesonderte Aufforderung zu reinigen. Diese Leistung ist in die Kalkulation der Einheitspreise einzubeziehen und wird nicht gesondert vergütet.
Schadensanmeldungen durch die Gerüstbaufirma gehen in jedem Falle zu Lasten des Verursachers.
Hebezeuge sind von jedem AN für den eigenen Bedarf vorzuhalten.

2.9 Dauer Gerüst- und Hebezeugnutzung
Das Gerüst steht in der vorgesehenen Vorhaltezeit allen Gewerken zur Verfügung.

2.10 Verwendung Recycling-Stoffe
Verwendung von Recyclingstoffen bzw. am Objekt gewonnenen Baustoffen (Ziegel, Steinmaterial, Hölzer) wird begrüßt, die Verwendbarkeit ist nachzuweisen und im einzelnen mit der Bauüberwachung abzustimmen.

2.11 Anforderungen Recycling-Stoffe
Die Anforderungen müssen den entsprechenden Nicht-Recycling-Stoffen entsprechen und sind mit der Bauüberwachung abzustimmen

2.12 Besondere Anforderungen an Art, Güte und Umweltverträglichkeit
Verwendete Baustoffe und Materialien müssen den jeweiligen Zulassungen entsprechen. Umweltverträglichkeit wird vorausgesetzt.
Bei Arbeiten am Mauerwerk und Betonbauteilen ist die Verwendung von Gipsmörtel untersagt. Sofern im LV nicht anders beschrieben, ist Trass-Kalk-Mörtel zu verwenden.

2.13 Eignungs- und Gütenachweise
Eignungs- und Gütenachweise sind vor Einbau sowie im Rahmen der Dokumentation vom AN vorzulegen

2.14 Verwendung auf der Baustelle gewonnener Stoffe
siehe 2.10

2.15 Entsorgungskosten
Die Entsorgungskosten schadstofffreier Abfälle sind, sofern sie nicht in gesonderter Position erwähnt werden, in die entsprechenden Positionen einzukalkulieren, ohne dass es einer besonderen Erwähnung bedarf. Dies gilt insbesondere für den Abtransport und die Kosten, die bei den zuständigen Entsorgungsunternehmen entstehen.
DIN 18299 Ziffer 4.1.12 bleibt als Nebenleistung hiervon unberührt. Die Menge von 1m³ zählt je Vergabeeinheit.
Schadstoffhaltige Abfälle sind in geeigneten Behältnissen auf der Baustelle zu lagern und werden bauseits entsorgt.

2.16 Bereitstellung Materialien durch den AG
Für Steinmetzarbeiten werden beim Rückbau geborgene Natursteinelemente für die weitere Verwendung auf der Baustelle gelagert. Teilweise werden eingelagerte Türen und Fenster für die Wiederverwendung herangezogen. Näheres ist den Leistungsbeschreibungen zu entnehmen.
Darüber hinaus werden keine Materialien und Baustoffe durch den AG bereitgestellt.

2.17 Laden, Lagern und Transport
Für die Materialanlieferung ist eine an den öffentliche Straßenraum angrenzende Ladezone eingerichtet. Baumaterial ist dort auf kleinere Fahrzeuge bis 7,5 t umzuladen und durch den Park zur Baustelle zu transportieren. Die Befahrung der Parkwege mit Anhängern ist nicht gestattet.
Die im Gebäude vorhanden Decken sind für eine Verkehrslast von 2 kN/m² ausgelegt, falls erforderlich, ist für lagerndes Material eine entsprechende Lastverteilung vorzusehen.
Der AG übernimmt in keinem Fall Abladen, Lagern und Transport von Stoffen und Bauteilen. Alle entsprechenden Leistungen werden als Nebenleistungen im Sinne der DIN 18299 betrachtet. Die örtliche Bauüberwachung nimmt keine Lieferungen an.

2.18 Leistungen für andere Unternehmen
Leistungen für andere Unternehmen sind nicht vorgesehen.

2.19 Einstellen von Anlagenteilen
Mitwirken beim Einstellen von Anlagenteilen ist nur für die haustechnischen Gewerke Teil der Leistung.

2.20 Benutzung von Teilen der Leistung vor der Abnahme
Teilabnahmen sind nicht vorgesehen. Sollten Teilabnahmen erforderlich werden, ist dies mit der Bauüberwachung und dem AG abzustimmen

2.21 Wartung während der Verjährungsfrist
Wartungsleistungen sind bei Erfordernis als gesonderte Position im LV beschrieben.

2.22 Abrechnung, Aufmaße
a) Rechnungsform
- Rechnungsadressat ist die Auftraggeberin.
- 1 x Original ist an die Bauüberwachung zur Prüfung in Papierform zu senden.
- Zur Kenntnisnahme ist die Rechnung zugleich im PDF-Format an AG und Bauüberwachung zu senden.
- Die Rechnungsprüfung erfolgt ausschließlich anhand der in Papierform vorliegenden Rechnungen, das Eingangsdatum in Papierform (bei der Bauüberwachung) gilt als Beginn der Prüffrist.
- Rechnungen sind kumulativ als Abschlagsrechnungen zu erstellen und müssen im Aufbau der Nummerierung des LV entsprechen. Abweichend gegliederte Rechnungen werden als nicht prüffähig zurückgewiesen.
b) Aufmaßform
Die Abrechnung erfolgt aufgrund vom AN zu erstellender Aufmaße. Die Abrechnung nach Zeichnung des Planungsbüros ist mit Zustimmung der Bauüberwachung möglich.
Bei der Abrechnung der Leistung ist insbesondere auf die Nachvollziehbarkeit des Aufmaßergebnisses zu achten.
Berechnungen von Einzelmengen sind mathematisch korrekt darzustellen und als Gesamtmenge der Einzelleistung zu addieren.
Die Abrechnung erfolgt ausschließlich nach steigendem Aufmaß. Allen Rechnungen ist das komplette Aufmaß der bis zum Rechnungsstand erbrachten Leistungen, ggf. ergänzt um erläuternde Zeichnungen oder Skizzen, beizufügen. Nicht nachvollziehbare Aufmaße können nicht anerkannt werden.

2.23 Umlagen / Nutzungskonditionen
Von der Bruttoabrechnungssumme der Abschlags- und Schlussrechnung werden grundsätzlich einbehalten:
- 0,3 % für den Verbrauch von Baustrom,
- 0,3 % für den Verbrauch von Bauwasser,
- 0,15 % für die Baustellen-Toiletten.

2.24 Hinweis zum LV
Innerhalb der Leistungsbeschreibung sind ggf. Abbildungen (fotografische Aufnahmen und Auszüge aus Bauzeichnungen) enthalten. Sollten diese nicht dargestellt werden, ist die Leistungsbeschreibung im PDF-Format (Blankett) der Kalkulation hinzuzuziehen.

2.25 Schlitz-, Stemm- und Bohrarbeiten
Eingriffe in die bestehende Bausubstanz sind grundsätzlich auf das notwendige Mindestmaß zu reduzieren und im Einzelfall von der Bauüberwachung und dem Auftraggeber freizugeben.

3 ANGABEN ZU BAUDURCHFÜHRUNG & DOKUMENTATION

3.1 Bauwesenversicherung
Der AG schließt keine Bauwesenversicherung ab.

3.2 Planunterlagen
Mit der Ausschreibung zur Verfügung gestellte Planunterlagen werden Vertragsbestandteil und gelten als Grundlage der Ausführung. Änderungen der Planunterlagen im Bauverlauf sind ausdrücklich vorbehalten.
Ausführungszeichnungen werden digital übergeben und liegen im Baubüro auf der Baustelle maßstäblich ausgedruckt in der jeweils gültigen Fassung vor. Die Art der Ausführung ist mit dem Architekten abzustimmen.
Alle in die Ausführungszeichnung eingeschriebenen Maße sind vor Beginn der Fertigung zu prüfen. Widersprüche zwischen Leistungsbeschreibung und Planzeichnungen sind der Bauüberwachung anzuzeigen und im einzelnen abzustimmen.

3.3 Bauzeitenplan / Terminplan
Ein Bauzeitenplan wird mit Baubeginn übergeben. In Baubesprechungen vereinbarte Termine und Einzelfristen werden als vertragsrelevant gewertet.

3.4 Muster und Bemusterungen
Für sichtbar verbleibende Bauteile ist in der Regel eine Bemusterung vorzunehmen, weiteres ist in gesonderten LV-Positionen geregelt.

3.5 Bauprodukte / Prüfzeugnisse / Technische Merkblätter
Für die verwendeten Bauprodukte sind die bauaufsichtlichen Zulassungen und technischen Merkblätter im Rahmen der Dokumentation vom AN zur Verfügung zu stellen. Dies gilt insbesondere für brandschutzrelevante Bauteile und Produkte.

3.6 Bauleiter AN / Baustellenbesetzung
Vom Auftragnehmer ist ein deutschsprachiger Bauleiter zu benennen. Die Baustelle ist durchgehend mit Personal besetzt zu halten sofern keine fremdverschuldete Baubehinderung vorliegt.

3.7 Bautagesberichte
Bautagesberichte sind vom AN zu führen und monatlich der Bauüberwachung vorzulegen.

3.8 Baubesprechungen
Baubesprechungstermine erfolgen in wöchentlichem Rhythmus an einem noch festzulegenden Termin. Für den AN gilt grundsätzlich die Teilnahmepflicht, die Abwesenheit ist nur in Abstimmung mit der Bauüberwachung statthaft. Diese Leistung ist in die Einheitspreise einzukalkulieren und wird nicht gesondert vergütet. Ein Besprechungsraum wird auf der Baustelle zur Verfügung gestellt.

3.9 Abnahmen durch Behörden
Der AN hat behördlichen oder prüfsachverständlichen Abnahmen beizuwohnen sofern dies im Rahmen der Abnahme erforderlich ist.

3.10 Dokumentationsunterlagen
Die mit Abnahme der Bauleistung vom AN zu übergebenden Dokumentationsunterlagen umfassen, sofern nicht näher im LV spezifiziert:
- bauaufsichtliche Zulassungen und technische Merkblätter verwendeter Produkte
- Messprotokolle
- Lieferscheine
- Prüfbescheinigungen
- Installationsschemata
- Werkplanungen / Werkstattzeichnungen
- Materialangaben verwendeter Produkte
- Pflegeanleitungen
- Bestellnummern
- Produktdatenblätter
Die Übergabe erfolgt digital 3 KW vor Schlussabnahmen zur Prüfung auf Vollständigkeit sowie 1-fach in Papierform.

## Anlagenbeschreibung
WÄRMEERZEUGUNG

Für die Beheizung der Gebäude der Römischen Bäder steht als Energieträger Erdgas zur Verfügung. Das Gärtnerhaus sowie das Gehilfenhaus werden aktuell aus einer Kombination von Gasetagenheizungen und zentraler Gaskesselanlage im KG beheizt.

In Entwurfsplanung wurde anhand einer Heizlastberechnung mit entsprechenden Wandaufbauten folgende Heizlasten ermittelt:

  Gärtnerhaus:  18,9 kW
  Remise:  4,3 kW
  Gehilfenhaus:  3,4 kW (ohne Wohnung)
  Thermen:  9,5 kW
  Pavillon:  5,7 kW
  41,8 kW

Wohnung Gehilfenhaus:  6,0 kW

WÄRMEVERTEILUNG

Ausgehend von der zentralen Kesselanlage (geplante Spreizung: 70°C / 55°c) werden über drei Heizkreise alle Gebäude mit (Heizungs-)Warmwasser versorgt, so dass der bauliche Eingriff bzw. die Installationsdichte auf ein Minimum reduziert wird.

Heizkreis 1:  statische Heizung Gärtnerhaus,
Heizkreis 2:  Remise FBH, Nacherhitzer für Thermenlüftung
Heizkreis 3:  FBH Thermen und Pavillon

Der Heizkreis für die Fußbodenheizung Thermen und Pavillon ist meiner Spreizung  von 45°C / 40°C ausgelegt.
Die einzelnen Bereiche bzw. Gebäude erhalten am Übergabepunkt Strangregulierventile, so dass der entsprechende Leistungsbedarf sichergestellt werden kann.

Die Wohnung im Gehilfenhaus (OG) befindet sich bereits eine neue Gas-Kombitherme zur getrennten Versorgung mit Wärme und einer zentralen Warmwasserversorgung in der Wohnung.

Als Rohrmaterial ist Edelstahl mit entsprechender Dämmung (Mineralwolle) vorgesehen. In Abstimmung mit der Objektplanung und des Denkmalsschutzes werden die Anbindungsleitungen zu den Heizkörpern Aufputz oder in Sockelleisten integriert installiert.

RAUMTEMPERATUREN

Für die zukünftige Nutzung der Römischen Bäder wurden die gewünschten Raumtemperaturen auf Basis der DIN EN 12831 festgelegt und unter Berücksichtigung der bauphysikalischen Empfehlungen mit der SPSG abgestimmt.

Aufenthaltsbereiche  20 °C
Ausstellungsbereiche, Remise  20 °C/ 15°C
Umkleiden, Bad  24 °C
Nebenbereiche (Lager, Werkstatt, Archiv o.ä.)  18°C
unausgebauter Dachboden, Turmzimmer, KG  unbeheizt

Thermen  5 °C
Pavillon  10 °C

HEIZFLÄCHEN

Gärtnerhaus - Gehilfenhaus
In Anlehnung an den Denkmalschutz und die geplante Raumnutzung werden neue Heizkörper (Röhrenradiatoren) in den vorhandenen Nischen bzw. unter den Fenstern angeordnet.

Remise
Die WC-Bereiche werden über eine Fußbodenheizung temperiert. Der Verteiler wird im Technikraum in der Remise angeordnet.

Thermen

Die Temperierung erfolgt über eine Fußbodenheizung, die in der Vorhalle, dem Atrium und dem Billardzimmer vorgesehen ist, da hier die Fußböden aufgenommen werden.

Pavillon
Durch die notwendige bauliche Ertüchtigung des Fußbodens ist die Integration einer Fußbodenheizung möglich, so dass eine gleichmäßige Temperierung des Pavillons erfolgen kann.
Der Fußbodenheizungsverteiler wird im Wandbereich Unterputz integriert.

## 42 LV KG 420 Heizung

### Titel 01 Gärtnerhaus

#### Bereich 01.01 KG 421 Wärmeerzeugung

*Hinweis: Hinweis Wärmerzeugung*
Die folgenden Positionen für die Wärmeerzeugung beziehen sich auf das Planungsfabrikat VIESSMANN.

Bei Änderung zu einem gleichwertigen Fabrikat müssen alle dazugehörigen Positionen passend dazu angeboten werden.

Für alle Preise sind die Lieferung und die Montage zu berücksichtigen.

angebotenes Fabrikat: '.........'

*Hinweis: Hinweis Regelung*
Die Regelung der Heizungsanlage (Kesselanlage + Heizkreise) wird über eine externe Gebäudeautomation stattfinden, die somit entsprechende Zugriffe auf die herstellerspezifische interne Regelung der Kesselanlage erhalten muss.
Ist dies technisch nicht realisierbar, müssen entsprechende Kopplungsmodule berücksichtigt werden.

**01.01.1 Gas-Brennwertkessel 55 kW**
Gas-Brennwertkessel mit
MatriX-Strahlungsbrenner.
Nenn-Wärmeleistungsbereich bei:
- 50/30°C:  12,0 - 60 kW
- 80/60°C:  10,9 - 55,5 kW
- Jahresbedingte
Raumheizungsenergie-Effizienz bis 94 % (Hs) (Label A)
- Inox-Crossal-Wärmetauscherfläche aus Edelstahl Rostfrei für eine effizienteBrennwertnutzung
-Selbstreinigungseffekt durch glatte
Edelstahloberflächen
- Modulierender MatriX-Gasbrenner mit großem Modulationsbereich bis herunter auf 20 % für besonders geräuscharmen,wirtschaftlichen sowie umweltschonenden Betrieb
- Lambda Pro Control Verbrennungsregelung für alle Gasarten
- Gebühreneinsparung durch Verlängerung
der Überprüfungsintervalle auf 3 Jahre
- Gute Regelbarkeit und sichere Übertragung der Wärme durch weiteWasserwände und großen Wasserinhalt
- Einfach zu bedienende Regelung mit Klartext- und Grafikanzeige
- raumluftabhängiger Betrieb
Heizkessel mit senkrecht angeordneten Inox-Crossal Heizflächen aus Edelstahl,für gleitend abgesenkte
Kesselwassertemperatur. Geeignet für raumluftabhängigen  Betrieb. Extrem niedrige Schadstoff-Emissionen durch
modulierenden MatriX-Gasbrenner. Großer Wasserinhalt für geringe Taktung und Direktanschluss großer Heizkreise.
Kesselkörper allseitig wärmegedämmt durch eine hochwirksame Verbund-Wärmedämmung. Leichte und
zeitsparende Montage der Kesselverkleidung ohne Spezialwerkzeug mit Fastfix-Montagesystem.
Kesselverkleidung aus Stahlblech, epoxidharzbeschichtet.
Mit witterungsgeführter Kessel- und Heizkreisregelung für den Betrieb mit gleitend abgesenkter Kesselwassertemperatur.
Einfache Inbetriebnahme durch Plug and Work-Funktion,  Mit
Speichertemperaturregelung,automatischer Sommer-/Winterzeitumschaltung,
integriertem Diagnosesystem,  Wartungsmeldung und kontrollierter Estrichtrocknung. Mit Außen- und
Speichertemperatursensor.
Kesseltemperatursensor ist im Heizkessel eingebaut. Externe Geräte werden über Rast 5-Systemstecker angeschlossen.
Die Regelung enthältt: Anlagenschalter, elektronischen
Maximaltemperaturbegrenzer,Temperaturwächter und
Temperaturbegrenzer, Betriebs- und Störungsanzeige,
Optolink-Laptop-Schnittstelle und herausnehmbares Bedienteil,
Einstellungen für Betriebsarten, Party- und Sparbetrieb, Ferienprogramm, Schornsteinfegerprüfung, bedarfsabhängige Heizkreispumpen- und Brennerabschaltung sowie
Sommersparschaltung und variable Heizgrenze. Möglichkeit zur Einstellung für Raumtemperatur und Trinkwassertemperatur und Abfrage von Temperaturen. Einfache Bedienung mittels
grafischem Display mit Klartextunterstützung, großer Schrift
und kontrastreicher schwarz/weiß-Darstellung sowie
kontextbezogener Hilfe.
Anschluss für externe Betriebsprogramm-Umschaltung mit Wirkung auf einen oder mehrere Heizkreise, externe Anforderung, externes Sperren und Vorgabe der
Kesselwasser-Solltemperatur über externes 0-10 V-Signal

Abmessungen:
- Länge:  801 mm
- Breite:  660 mm
- Höhe:  1562 mm
- Gewicht:  160 kg
Inhalt Kesselwasser:  71 l
Zulässiger Betriebsdruck:  3 bar
Abgasanschluss:  110 mm
Zuluftanschluss:  150 mm
Norm-Nutzungsgrad:  bis 98 % (Hs)
Technische Daten zur Bestimmung der
Energieeffizienzklasse (ErP-Label):
Heizkessel:
- Jahreszeitbedingte
Raumheizungs-Energieeffizienzklasse:  A
- Nenn-Wärmeleistung:  56 kW
- Jahreszeitbedingte Raumheizungs-Energieeffizienz: 94 %
- Jährlicher Energieverbrauch: 28242 kWh
- Schall-Leistungspegel:  58 dB
Temperaturregler: - Temperaturregler Klasse:  II
- Beitrag Raumheizungs-Energieeffizienz:  2 %
Energieeffizienz Verbund (Heizung):95 %
Energieeffizienzklasse Verbund (Heizung):  A

einschl. Lieferung, Aufstellung und Anschluss

Planungsfabrikat: VIESSMANN Vitocrossal 300, Typ CU3A

oder gleichwertig

angebotenes Fabriakt: '.........'
Menge: 1,000 ST
Produkt:
  Artikel:
    Artikelnummer: Z029760
    Artikelkurztext: Gas-Brennwertkessel 55 kW

**01.01.2 Zuschlag für erschwerte Einbringung**
*** Pauschalposition
Die Kesselanlage einschl. Zubehör muss in einem denkmalgeschützten Keller mit einer lichten Raumhöhe zwischen 1,40 und 1,70m, Transportlänge ca. 30m eingebracht werden.
Am Aufstellort sind ca. 2,30 m lichte Raumhöhe.
Menge: 1,000 psch

**01.01.3 Kleinverteiler KV2-A**
Kleinverteiler
Bestehend aus: Sicherheitsventil (3
bar), Manometer, Entlüfter und
Wärmedämmung.
Menge: 1,000 ST
Produkt:
  Artikel:
    Artikelnummer: 7143780
    Artikelkurztext: Kleinverteiler KV2-A

**01.01.4 Gas-Durchgangshahn 3/4 m.TAE**
Gasabsperrhahn R 3/4
Mit thermischem Sicherheitsabsperrventil
Menge: 1,000 ST
Produkt:
  Artikel:
    Artikelnummer: 7197451
    Artikelkurztext: Gas-Durchgangshahn 3/4 m.TAE

**01.01.5 CO-Wächter m. Abschaltfunktion**
CO-Wächter
Zur Sicherheitsabschaltung des
Heizkessels bei Austritt von
Kohlenmonoxid.
Menge: 1,000 ST
Produkt:
  Artikel:
    Artikelnummer: Z015500
    Artikelkurztext: CO-Wächter m. Abschaltfunktion

*Hinweis: Abgasanlage*
Von der bestehenden Gaskesselanlage soll die Abgasleitung DN 160 in Edelstahl weiterhin als Schutzrohr für das neue Abgasrohr genutzt werden.
Die folgenden Einheitspriese sind einschl. Lieferung, Montage und Schornsteinabnahme zu bepreisen.

**01.01.6 Basiselement Schacht starr D=110**
Abgassystem aus Kunststoff (PPs, Typ B)
Zugelassen bis 120 Grad C für
Brennwertgeräte.
Basispaket Schacht, Durchmesser 110 mm,
bestehend aus:
Stützbogen, Auflageschiene, Schachtabdeckung, Abstandhalter (5 Stück).
Menge: 1,000 ST
Produkt:
  Artikel:
    Artikelnummer: 7247534
    Artikelkurztext: Basiselement Schacht starr D=110

**01.01.7 Abgasrohr 110 l=1950 (2Stück)**
Rohr 1,95 m lang (2 Stück a 1,95 m = 3,9
m), ablängbar
Durchmesser 110 mm
Werkstoff Kunststoff (PPs).
Menge: 3,000 ST
Produkt:
  Artikel:
    Artikelnummer: 7247554
    Artikelkurztext: Abgasrohr 110 l=1950 (2Stück)

**01.01.8 Abgasrohr 110 l=1000**
Rohr 1 m lang, ablängbar
Durchmesser 110 mm
Werkstoff Kunststoff (PPs).
Menge: 2,000 ST
Produkt:
  Artikel:
    Artikelnummer: 7247556
    Artikelkurztext: Abgasrohr 110 l=1000

**01.01.9 Abgasrohr 110 l=500**
Rohr 0,5 m lang, ablängbar
Durchmesser 110 mm
Werkstoff Kunststoff (PPs).
Menge: 1,000 ST
Produkt:
  Artikel:
    Artikelnummer: 7247557
    Artikelkurztext: Abgasrohr 110 l=500

**01.01.10 Revisionsstück D=110 gerade**
Revisionsstück
Gerade
Durchmesser 110 mm
Werkstoff Kunststoff (PPs).
Menge: 1,000 ST
Produkt:
  Artikel:
    Artikelnummer: 7247558
    Artikelkurztext: Revisionsstück D=110 gerade

**01.01.11 Revisionsbogen 87° D=110**
Revisions-Bogen
87 Grad
Durchmesser 110 mm
Werkstoff Kunststoff (PPs).
Menge: 1,000 ST
Produkt:
  Artikel:
    Artikelnummer: 7247559
    Artikelkurztext: Revisionsbogen 87° D=110

**01.01.12 Abgasbogen 87° D=110**
Bogen 87 Grad (1 Stück)
Durchmesser 110 mm
Werkstoff Kunststoff (PPs).
Menge: 1,000 ST
Produkt:
  Artikel:
    Artikelnummer: 7247560
    Artikelkurztext: Abgasbogen 87° D=110

**01.01.13 Abgasbogen 45° D=110 (2 Stück)**
Bogen 45 Grad (2 Stück)
Durchmesser 110 mm
Werkstoff Kunststoff (PPs).
Menge: 1,000 ST
Produkt:
  Artikel:
    Artikelnummer: 7247561
    Artikelkurztext: Abgasbogen 45° D=110 (2 Stück)

**01.01.14 Belüftungsblende DN110**
Belüftungsblende
Mit Rohrdurchführung Durchmesser 100 mm
Werkstoff Kunststoff (PPs), grau.
Menge: 1,000 ST
Produkt:
  Artikel:
    Artikelnummer: 7516597
    Artikelkurztext: Belüftungsblende DN110

*Hinweis: Kesselzubehör*

**01.01.15 Luftabscheider Rp 1 1/4" m. W...**
Luftabscheider mit Wärmedämmung
Zur kontinuierlichen Entfernung von
Luft- und Mikroblasen aus Heiz- und
Kühlkreisläufen.
- Mit leckagefrei, permanent automatisch
entlüftendem Ventil
- Mit drehbarem Anschlussmechanismus;
Einbau in horizontal, vertikal und
diagonal verlaufenden Leitungen
möglich
- Mit Wärmedämmung nach EnEV, bestehend
aus zwei EPP-Halbschalen
- Einsetzbares Medium: Wasser oder
Glykol-Wasser-Gemisch bis 50/50%
Anschluss Rp:  1 1/4
Gehäuse:  Messing
Einbaulänge (ohne Wärmedämmung):128 mm
Max. Betriebsdruck:  10 bar
Max. Betriebstemperatur:  110 °C
Max. Durchsatz:  3,6 m³/h
Menge: 1,000 ST
Produkt:
  Artikel:
    Artikelnummer: ZK04664
    Artikelkurztext: Luftabscheider Rp 1 1/4" m. W...

**01.01.16 Schlammabscheider mit Magnet**
Schlammabscheider mit Magnet zur
Beseitigung magnetischer und
nichtmagnetischer Schmutzpartikel (ab 5
µm) aus Heiz- und Kühlkreisläufen.
- Mit abnehmbarem Magnet (im
Reinigungsmodus)
- Mit Ablasshahn zur Beseitigung der
aufgefangenen Schlamm- und
Magnetpartikel; auch möglich während
des Anlagenbetriebes.
- Mit drehbarem Anschlussmechanismus;
Einbau in horizontal, vertikal und
diagonal verlaufenden Leitungen
möglich
- Mit Wärmedämmung nach EnEV, bestehend
aus zwei EPP-Halbschalen.
- Einsetzbares Medium: Wasser oder
Glykol-Wasser-Gemisch bis 50/50%
Anschluss Rp:  1 1/4
Gehäuse:  Messing
Einbaulänge (ohne Wärmedämmung):128 mm
Max. Betriebsdruck:  10 bar
Max. Betriebstemperatur:  110 °C
Max. Durchsatz:  3,6 m³/h
Menge: 1,000 ST
Produkt:
  Artikel:
    Artikelnummer: ZK04657
    Artikelkurztext: Schlammabscheider mit Magnet

**01.01.17 Füllstation**
Füllstation medium, mit Kartusche

Armatur zur Befüllung von geschlossenen
Heizungsanlagen mit aufbereitetem Wasser
- Systemtrenner BA (nach DIN EN 1717)
- Druckminderer
- Digitale Eingangs- und
Ausgangsdruckanzeige
- Absperrung, ein- und ausgangsseitig
- Digitale Kapazitätskontrolle
- Verschneideeinrichtung
- Wandhalterung
- Titrier-Set
- Enthärtungskartusche:  4 l
- Durchflussleistung bei Δp = 0,2 bar: 0,5 m³/h
Technische Daten:
- Anschluss:  R 1/2
- Max. Betriebsdruck:  10 bar
- Max. Betriebstemperatur:  30 °C
- Ausgangsdruck (werkseitige Einstellung
1,5 bar):  1 bis 5 bar
- Medium:  Trinkwasser
Menge: 1,000 ST
Produkt:
  Artikel:
    Artikelnummer: 7272214
    Artikelkurztext: Füllstation

**01.01.18 Membran-Druckausdehnungsgefäß 50 Liter**
Membran-Druckausdehnungsgefäß für geschlossene Heiz- und Kühlwassersysteme. Gefäße sind konstruiert und gefertigt nach DIN EN 13831. Zulassung gemäß Richtlinie für Druckgeräte 2014/68/EU.

- Langlebige Epoxidharzbeschichtung
- Nicht tauschbare Halbmembran nach DIN EN 13831
- Ab 35 Liter stehend
- Für Frostschutzmittelzusatz mindestens 25 bis 50 %
- Mit Gewindeanschlüssen
- Max. zulässige Systemtemperatur 120 °C
- Max. zulässige Betriebstemperatur 70 °C
Typ: N 50
Farbe: weiß
Membranmaterial: SBR
Nennvolumen: 50 l
Max. Nutzvolumen: 45 l
Max. zul. Systemtemperatur: 120 °C
Min. zul. Betriebstemperatur (ft): -10 °C
Max. zul. Betriebstemperatur: 70 °C
Max. zul. Betriebsüberdruck: 6 bar
Gasvordruck werksseitig: 1.5 bar
Anschluss : R 3/4"
Durchmesser: 441 mm
Max. Höhe: 487 mm
Höhe Wasseranschluss: 175 mm
Kippmaß ca.: 657 mm
Gewicht: 9.60 kg

Planungsfabrikat: Reflex
oder gleichwertig

angebotenes Fabrikat: '.........'
Menge: 1,000 Stk
Produkt:
  Artikel:
    Artikelnummer: 7209400
    Artikelkurztext: Membran-Druckausdehnungsgefäß 50 Liter

**01.01.19 Kessel-Sicherheits-Komb. geschlossene Wasserheizungsanlage Schnellentlüfter Lecksicherung DN15**
Kessel-Sicherheits-Kombination, Sicherheitsventil bauteilgeprüft, für geschlossene Wasserheizungsanlagen DIN EN 12828, Ansprechüberdruck über 3 bar, mit Sicherheitsventil, Druckmessgerät, Schnellentlüfter und Lecksicherung, DN 15.
Menge: 1,000 St

#### Bereich 01.02 KG 422 Rohrleitungen + Verteilung

**01.02.1 Rohr Stahl niro nahtlos AD 18mm WD 1mm Pressen**
Rohrleitung aus nichtrostenden Stahlrohren DIN EN 10297-2, nahtlos, für Heizungswasser, Außendurchmesser 18 mm, Wanddicke 1 mm, Verbindung durch Pressen, Form- und Verbindungsstücke werden gesondert vergütet, Verlegung in Gebäuden, Rohrbefestigungen werden gesondert vergütet.

Planungsfabrikat: VIEGA

oder gleichwertiger Art

angebotenes Fabrikat: '.........'
Menge: 350,000 m

**01.02.2 Rohr Stahl niro nahtlos AD 22mm WD 1mm Pressen**
wie vor, jedoch in DN 20
Menge: 50,000 m

**01.02.3 Rohr Stahl niro nahtlos AD 28mm WD 1mm Pressen**
wie vor, jedoch in DN 25
Menge: 150,000 m

**01.02.4 Rohr Stahl niro nahtlos AD 35mm WD 1mm Pressen**
wie vor, jedoch in DN 32
Menge: 70,000 m

**01.02.5 Rohr Stahl niro nahtlos AD 44mm WD 2mm Pressen**
wie vor, jedoch in DN 40
Menge: 16,000 m

**01.02.6 Bogen 90° Stahl niro Pressverbindung AD 18mm**
Bogen, aus nichtrostendem Stahl, Pressverbindung, für Heizungswasser, für Rohrleitung aus nichtrostenden Stahlrohren DIN EN 10296-2, geschweißt, Außendurchmesser 18 mm.
Menge: 300,000 St

**01.02.7 Bogen 90° Stahl niro Pressverbindung AD 22mm**
wie vor, jedoch in DN 20
Menge: 100,000 St

**01.02.8 Bogen 90° Stahl niro Pressverbindung AD 28mm**
wie vor, jedoch in DN 25
Menge: 70,000 St

**01.02.9 Bogen 90° Stahl niro Pressverbindung AD 35mm**
wie vor, jedoch in DN 35
Menge: 50,000 St

**01.02.10 Bogen 90° Stahl niro Pressverbindung AD 44mm**
wie vor, jedoch in DN 44
Menge: 10,000 St

**01.02.11 T-Stück Stahl niro AD 18mm**
T-Stück, aus nichtrostendem Stahl, Pressverbindung, für Heizungswasser, für Rohrleitung aus nichtrostenden Stahlrohren DIN EN 10296-2, geschweißt, Außendurchmesser 18 mm
Menge: 100,000 St

**01.02.12 T-Stück Stahl niro AD 22mm**
T-Stück, aus nichtrostendem Stahl, Pressverbindung, für Heizungswasser, für Rohrleitung aus nichtrostenden Stahlrohren DIN EN 10296-2, geschweißt, Außendurchmesser 22 mm
Menge: 60,000 St

**01.02.13 T-Stück Stahl niro AD 28mm**
T-Stück, aus nichtrostendem Stahl, Pressverbindung, für Heizungswasser, für Rohrleitung aus nichtrostenden Stahlrohren DIN EN 10296-2, geschweißt, Außendurchmesser 28 mm
Menge: 30,000 St

**01.02.14 T-Stück Stahl niro AD 35mm**
T-Stück, aus nichtrostendem Stahl, Pressverbindung, für Heizungswasser, für Rohrleitung aus nichtrostenden Stahlrohren DIN EN 10296-2, geschweißt, Außendurchmesser 35 mm
Menge: 10,000 St

**01.02.15 T-Stück reduziert Stahl niro AD 22mm x 18mm**
T-Stück, reduziert, aus nichtrostendem Stahl, Pressverbindung, für Heizungswasser, für Rohrleitung aus nichtrostenden Stahlrohren DIN EN 10296-2, geschweißt, Außendurchmesser 22 mm, 2. Durchmesser 18 mm.
Menge: 10,000 St

**01.02.16 T-Stück reduziert Stahl niro AD 22mm x 28mm**
T-Stück, reduziert, aus nichtrostendem Stahl, Pressverbindung, für Heizungswasser, für Rohrleitung aus nichtrostenden Stahlrohren DIN EN 10296-2, geschweißt, Außendurchmesser 22 mm, 2. Durchmesser 28 mm.
Menge: 10,000 St

**01.02.17 T-Stück reduziert Stahl niro AD 35mm x 28mm**
T-Stück, reduziert, aus nichtrostendem Stahl, Pressverbindung, für Heizungswasser, für Rohrleitung aus nichtrostenden Stahlrohren DIN EN 10296-2, geschweißt, Außendurchmesser 35 mm, 2. Durchmesser 28 mm.
Menge: 6,000 St

**01.02.18 Reduzierstück Stahl niro Pressverbindung Heizungswasser Stahl niro geschweißt AD 22mm x 18mm**
Reduzierstück, aus nichtrostendem Stahl, Pressverbindung, für Heizungswasser, für Rohrleitung aus nichtrostenden Stahlrohren DIN EN 10296-2, geschweißt, Außendurchmesser 22 mm, 2. Durchmesser 18 mm.
Menge: 20,000 St

**01.02.19 Rohrbefestigung Stahl, verzinkt DN15**
Rohrbefestigung, aus Stahl, verzinkt, mit Rohrschelle,
mit schalldämmenden Einlagen, Anforderungen
entsprechend DIN 4109, Befestigung über Gewindestäbe bis 0,5m ,gelenkig an bauaufsichtlich zugelassenen Dübeln,
Befestigungsuntergrund Beton, Mauerwerk und Holz, für Rohr aus Kupfer, DN 15,
Menge: 200,000 St

**01.02.20 Rohrbefestigung DN 20**
Leistung wie Position 01.02.19  jedoch
DN 20.
Menge: 50,000 St

**01.02.21 Rohrbefestigung DN 25**
Leistung wie Position 01.02.19  jedoch
DN 25.
Menge: 80,000 St

**01.02.22 Rohrbefestigung DN 32**
Leistung wie Position 01.02.19  jedoch
DN 32.
Menge: 30,000 St

**01.02.23 Rohrbefestigung DN 40 - 50**
Leistung wie Position 01.02.19  jedoch
DN 40
Menge: 10,000 St

**01.02.24 Doppel-Rohrclip 18 - 22 mm**
Doppel-Rohrclip 18 -22 mm
für Kupferrohr 18 mm
aus Kunststoff - weiß mit Gewindehülse M6 aus Messing
für die schnelle und problemlose Rohrmontage,
einschl. Lieferung und Montage
Menge: 200,000 Stk

**01.02.25 Wärmedämmung Rohrleitung DN 15 MW, Schale D 20mm Alu-Folie bis 3,5m**
Wärmedämmung einschl. Ummantelung DIN 4140 an
Rohrleitungen, haustechnische Anlagen nach EnEV, in
Bereichen mit Behinderung durch technische
Einrichtungen, in Gebäuden, Oberkante Dämmung über
Gelände/Fußboden bis 3,5 m, Rohrleitung aus Stahl,
Rohraußendurchmesser 18 mm, Rohrverbindung
gepresst, Dämmung aus Mineralwolle, AS-
Qualität, hydrophobiert, Baustoffklasse A DIN 4102-1,
als Schale, einlagig, befestigen mit verzinktem Stahldraht, Längs- und Rundnähte mit Aluminiumklebeband überkleben, äußere Lage kaschiert mit gitternetzverstärkter Aluminiumfolie, Wärmeleitfähigkeit für haustechnische Anlagen nach EnEV, Rechenwert lR 0,035 W/mK, Dämmschichtdicke 20 mm.

als Schale, einlagig, befestigen mit
aluminiumplattiertem Spannband, Längs- und Rundnähte
mit Aluminiumklebeband überkleben, äußere Lage
kaschiert mit gitternetzverstärkter Aluminiumfolie,
Wärmeleitfähigkeit für haustechnische Anlagen nach
EnEV, Rechenwert lR 0,035 W/mK, Dämmschichtdicke 20 mm,
Ummantelung aus Aluminium-Grobkorn-Folie, Dicke 0,2 mm,
befestigen mit Stecknieten.
0
Menge: 150,000 m

**01.02.26 Wärmedämmung Rohrleitung DN 20 MW, Schale D 20mm Alu-Folie bis 3,5m**
Wärmedämmung einschl. Ummantelung DIN 4140 an
Rohrleitungen, haustechnische Anlagen nach EnEV, in
Bereichen mit Behinderung durch technische
Einrichtungen, in Gebäuden, Oberkante Dämmung über
Gelände/Fußboden bis 3,5 m, Rohrleitung aus Kupfer,
Rohraußendurchmesser 222 mm, Rohrverbindung
geschweißt/gelötet, Dämmung aus Mineralwolle, AS-
Qualität, hydrophobiert, Baustoffklasse A DIN 4102-1,
als Schale, einlagig, befestigen mit verzinktem Stahldraht, Längs- und Rundnähte mit Aluminiumklebeband überkleben, äußere Lage kaschiert mit gitternetzverstärkter Aluminiumfolie, Wärmeleitfähigkeit für haustechnische Anlagen nach EnEV, Rechenwert lR 0,035 W/mK, Dämmschichtdicke 20 mm.

als Schale, einlagig, befestigen mit
aluminiumplattiertem Spannband, Längs- und Rundnähte
mit Aluminiumklebeband überkleben, äußere Lage
kaschiert mit gitternetzverstärkter Aluminiumfolie,
Wärmeleitfähigkeit für haustechnische Anlagen nach
EnEV, Rechenwert lR 0,035 W/mK, Dämmschichtdicke 20 mm,
Ummantelung aus Aluminium-Grobkorn-Folie, Dicke 0,2 mm,
befestigen mit Stecknieten.
Menge: 120,000 m

**01.02.27 Leistung wie Position jedoch DN 25**
Leistung wie Position 01.02.26, jedoch
Dämmschichtdicke: 20 mm
DN 25
Menge: 100,000 m

**01.02.28 Leistung wie Position jedoch DN 32**
Leistung wie Position 01.02.26, jedoch
Dämmschichtdicke: 20 mm
DN 32
Menge: 70,000 m

**01.02.29 Leistung wie Position jedoch DN 40**
Leistung wie Position 01.02.26, jedoch
Dämmschichtdicke: 20 mm
DN 40
Menge: 50,000 m

*Hinweis: Hinweis: Ummantelung zum Schutz vor mech. Beanspruchung*

**01.02.30 Ummantelung nachträglich Rohr DN 25 - DN 32 Gebäude Mineralwolle D 25mm**
Nachträgliche Ummantelung DIN 4140 bei vorh. Wärmedämmung, an Rohrleitung, DN 25, im Gebäude, Oberkante Dämmung über Gelände/Fußboden bis 3,5 m, Dämmung aus Mineralwolle, Dicke 25 mm, Ummantelung aus nichtprofiliertem Blech, Stahl, feuerverzinkt, Dicke 0,5 mm, Überlappungen verschrauben.
Menge: 100,000 m

**01.02.31 Ummantelung nachträglich Rohr DN 32 - DN 40**
Nachträgliche Ummantelung DIN 4140 bei vorh. Wärmedämmung, an Rohrleitung, DN 32, im Gebäude, Oberkante Dämmung über Gelände/Fußboden bis 3,5 m, Dämmung aus Mineralwolle, Dicke 32 mm, Ummantelung aus nichtprofiliertem Blech, Stahl, feuerverzinkt, Dicke 0,5 mm, Überlappungen verschrauben.
Menge: 50,000 m

**01.02.32 Brandschutzabschottung R 90 DN 15**
Brandschutzabschottung von Kupfer-, Stahl- und
Gussrohrleitungen, nach Muster-Leitungsanlagen-
Richtlinie (MLAR), Feuerwiderstandsklasse R 90
DIN 4102-11, mit Prüfzeugnis
bestehend aus Mineralwolle Baustoffklasse A, Schmelzpunkt grösser 1000 °C,
mit Oberflächenschutz aus gitternetzverstärkter
Aluminiumfolie,
Dämmstärke nach EnEV 100 %,
Mediumtemperatur in Grad C 70
in Gebäuden, Oberkante Abschottung über
Gelände/Fußboden bis 3,5m, Wand oder Decken, Dicke bis
300 mm, Rohraußendurchmesser bis 35 mm,
Rohrleitung nichtgedämmt.
Menge: 28,000 St

**01.02.33 Leistung wie Position jedoch DN 20**
Leistung wie Position 01.02.25, jedoch
Dämmschichtdicke: 20 mm
DN 20
Menge: 10,000 m

**01.02.34 Wärmedämmung Rohrleitung synth.Kautschuk Schlauch D 9mm**
Wärmedämmung DIN 4140 an Rohrleitungen, haustechnische
Anlagen nach EnEV, in Bereichen mit Behinderung durch
technische Einrichtungen, in Gebäuden, Oberkante
Dämmung über Gelände/Fußboden bis 3,5 m, Rohrleitung
aus Kupfer, Rohraußendurchmesser 18 mm,
Rohrverbindung geschweißt/gelötet, Dämmung aus
synthetischem Kautschuk, Baustoffklasse B2 DIN 4102-1,
als Schlauch, einlagig, Längs- und Rundnähte kleben,
Wärmeleitfähigkeit für haustechnische Anlagen nach
EnEV, Rechenwert lR 0,04 W/mK, Dämmschichtdicke 9 mm.
Menge: 100,000 m

**01.02.35 C-Profilschiene Stahl verzinkt B 30mm**
C-Profilschiene, aus Stahl, verzinkt, für Stütz-, Hänge-, Trag- und Sonderbefestigung, Ausführung nach Montage-Detailplänen, Profilbreite 30 mm.
Menge: 35,000 kg

*Hinweis: Gasleitung*

**01.02.36 Rohr Kupferrohr Erdgas AD 28 mm WD 1,5mm**
Rohrleitung aus Kupferrohr DIN EN 1057, nahtlos, für Erdgas, Anforderungen entsprechend DVGW G 600 (TRGI), als Geräteanschlussleitung, Außendurchmesser 28 mm, Wanddicke 1,5 mm, Verbindung durch Löten nach DVGW GW 2,  Höhe bis 2 m.
Menge: 10,000 m

**01.02.37 90° Bogen Kupferrohr Erdgas AD 28 mm WD 1,5mm**
90° Bogen aus Kupferrohr DIN EN 1057, nahtlos, für Erdgas, Anforderungen entsprechend DVGW G 600 (TRGI), als Geräteanschlussleitung, Außendurchmesser 28 mm, Wanddicke 1,5 mm, Verbindung durch Löten nach DVGW GW 2,  Höhe bis 2 m.
Menge: 12,000 Stk

**01.02.38 Kennzeichnung Gasleitung**
*** Pauschalposition
Kennzeichnung Gasleitung

Kennzeichnungsaufkleber auf sichtbar verlegten Gasleitung im normgerechten Größe zur dauehraften Befestigung auf die Rohrleitungen anbringen
Menge: 1,000 psch

**01.02.39 Vor- und Haupt- Druckprüfung Gas AD 28mm L bis 10m**
Vor- und Haupt- Druckprüfung DIN 1988-2, Außendurchmesser 28 mm, Gesamtlänge des Verteilleitungssystems bis 10 m.
einschl. Protokollerstellung
Menge: 1,000 Psch

**01.02.40 Erdleitung zwischen Gärtnerhaus, Remise und Gehilfenhaus DN 25**
Fernwärmeleitung zwischen Neubau und Bestand
zur internen Wärmeversorgung

Fernwärmeleitung Heizung/Sanitär
Verbundsystem gemäss EN 15632 -1 /-2 geeignet bis:
max. 95°C (gleitend)
max. 80°C Dauerbetriebstemperatur
max. 6 bar Betriebsdruck
bestehend aus: Mediumrohr aus vernetztem Polyethylen (PEXa) mit Sauerstoff-Diffusionssperre (EVOH), Dämmung aus kontinuierlich hergestelltem FCKW-Freien, Pentan getriebenem flexiblen Polyurethan-Hochdruckschaum mit λ50-Wert ≤ 0.0216 W/mK (längswasserdicht), PE-Folie und einem sinusförmig gewellten, nahtlos aufextrudierten Polyethylen (LLD-PE) Aussenmantel inklusive Werksprüfung.
Lieferung auf Trommeln oder in Ringen, einschl. Verlegung im Graben

Planungsfabrikat/Typ: BRUGG /  Duorohrleitung
  CALPEX CPX H 32+32/126 PLUS PLUS

oder gleichwertig

angebotenes Fabrikat: '.........'
Menge: 35,000 m

**01.02.41 Hauseinführungsbogen 90°**
Hauseinführungsbogen 90°

Schenkellänge 1,1 x 1,6 m längswasserdicht
Mediumrohr aus vernetztem Polyethylen (PEXa) mit Sauerstoff-Diffusionssperre (EVOH), Dämmung aus 100% FCKW-Freien CO2 getriebenen Polyurethanhochdruckschaum, PE-Folie und Schutzmantel aus PE-HD.

Planungsfabrikat/Typ:  Brugg /  CPX H 32+32/126 PLUS

oder gleichwertig

angebotenes Fabrikat: '.........'
Menge: 2,000 St

**01.02.42 Anschlussstück (Schraubverbindung)**
Anschlussstück (Schraubverbindung)

Zur Verbindung mit weiterführenden Leitungen
PEX-Anschlussstück (Schraubverbindung)
Aus Messing mit Aussengewinde passend für
PEX 32mm
Menge: 4,000 St

**01.02.43 Schrumpf-Endkappe für Feuchträume**
Schrumpf-Endkappe für Feuchträume

Wärmeschrumpfend, als Abschluss bei Hauseinführungen, bestehend aus:
Molekularvernetztes und modifiziertes Polyolefin, beschichtet mit Dichtungskleber. (Temperaturbeständig bis 125 °C) Inkl. Temperaturmessstreifen und Schleifband

Fabrikat: Brugg
Schrumpf-Endkappe für CALPEX -UNO
passend für:  CALPEX 32 + 32/ PLUS

oder gleichwertig
Menge: 2,000 St

**01.02.44 Mauerdurchführung-Dichtring**
Mauerdurchführung-Dichtring für Fernwärmeleitung in Gebäuden oder Schächten, dicht
gegen drückendes Wasser < 0,5bar, Dichtungseinsatz
Typ A (zentrierend) und Typ C40 (dichtend) für Kernbohrung oder Zementfutterrohre. Das Futterrohr ist bauseits zu stellen und einzubauen.

für Aussenrohr Durchmesser 126 mm
einschl. Kernbohrung Durchmesser 200 mm
Menge: 2,000 St

**01.02.45 Trassenwarnband**
Trassenwarnband
mit Aufdruck "Achtung Fernwärmeleitung" in normgerechten Abstand über verlegte Fernwärmeleitung ins Erdreich legen bzw. an Tiefbauer zur Verlegung übergeben
Menge: 1,000 m

**01.02.46 Hauseinführung DN 200**
Hauseinführung DN 200

Dichtungseinsatz A-63 mit
DPS Ideal für Kunststoffmantelrohre
(Fernwärmerohre) abdichtend gegen
nichtdrückendes Wasser, gasdicht,
Aufnahme axialer Bewegungen, für Rohraußendurchmesser von 125,0 mm bis
135,0 mm in Futterrohr / Kernbohrung DN
200 mm.
Stahlteile galvanisch-verzinkt,
gelbchromatiert und versiegelt Elastomer

Planungsfabrikat: DOYMA

oder gleichwertiger Art

angebotenes Fabrikat: '.........'
Menge: 2,000 St

**01.02.47 Kernbohrung DN 200**
Kernbohrung DN 200 durch Stahlbeton (Fundamentstreifen) mit Wanddicke zwischen 300 und 400 mm
Menge: 2,000 St

#### Bereich 01.03 KG 422 Verteiler, Pumpen, Armaturen

**01.03.1 Verteiler DN 50**
Rundrohr-Verteiler DN 65
für Vorlauf oder Rücklauf, best. aus:
Geschweißtem Stahlrohr EN 10217-1,  DN 50
mit beidseitig aufgeschweißten Klöpperböden. Aufgeschweißte Abgangsstutzen als Gewindestutzen oder Rohrstutzen aus
Stahlrohr, mit Vorschweißflanschen nach DIN, PN 06, PN 10 und PN 16.
Die Flanschen sind auf gleiche Spindelhöhe, für Armaturen entspr. Baulängenreihen FTF-1 (F1), FTF-14 (F4), FTF-20
(K1)  nach DIN EN 558-1, sowie dem Fabrikat
der Armaturen und der Dämmdicke des
Verteilers, abgestimmt. Entleerungsmuffe 1/2" für
Verteilerkammer.
Der Verteiler ist werkseitig druckgeprüft und grundiert.
Einsatzbereich:
- Wasserdurchsatz ca. 9 cbm/h
- Leistung bei delta-t 20 K  ca. 198 kW
- max. Betriebstemperatur 110 °C
- max. Betriebsüberdruck 6 bar

Verteilerkammer DN 50 aus geschweißtem Stahlrohr EN
10217-1

2-2 0,80 lfm
2-3 2,00 Stück Klöpperboden DN 50
2-4 2,00 Stück Rohrstutzen/Flanschstutzen DN 25/PN 6 nach DIN 2631
2-5 1,00 Stück Rohrstutzen/Flanschstutzen DN 32/PN 6 nach DIN 2631
2-6 1,00 Stück Rohrstutzen/Flanschstutzen DN 40/PN 6 nach DIN 2631

einschl. Lieferung und Montage

Aufstellung im KG / Heizungszentrale

Planungsfabrikat: Magra

oder gleichwertiger Art

angebotenes Fabrikat: '.........'
Menge: 2,000 Stk

**01.03.2 Isolierung für Verteiler**
Isolierung für zuvor benannten Verteiler
Fertigisolierung für HV DN 50
mit ALU-Blechmantel und PU-Hartschaum
entspr. der EnEV, best. aus:
ALU-Blechmantel und 30 mm dicken
PU-Hartschaum-Halbschalen. Stirnseitig
mit Deckel. Mit Ausschnitten für die
Verteileranschlüsse, Entleerung und
Konsolen.
Einschließlich ALU-Befestigungsbändern
und Schraubschnellverschlüssen.

0,80 lfm

Fertigisolierung ALU/PU 30
2 Endböden/1 Band für HV DN 50
Menge: 2,000 St

**01.03.3 Standkonsole 85 höhenverstellbar**
Standkonsole 85 höhenverstellbar
bestehend aus:
Bodenplatte für Schraubbefestigung und
Profilstahl. Galvanisch verzinkt.
Konsolenhöhe stufenlos verstellbar
von 400 mm bis 660 mm.
Einschließlich Schrauben, Dübeln und
Unterlegscheiben und Montage
Menge: 4,000 St

**01.03.4 Entleerrinne 800x85x50 mm**
Entleerrinne 800x85x50 mm aus
Stahlblech-C-Profil mit Ablaufsieb feuerverzinkt

einschl. Halterung zum Befestigen der Entleerrinne 85 an den Konsole und Montage
Menge: 2,000 St

**01.03.5 Umwälzpumpe DN 40**
Hocheffizienz-Nassläuferpumpe, elektronisch geregelt, Energieeffizienzindex
(EEI) ≤ 0.20 Best in Class

Ausführungen/Funktionen/Eigenschaften:
- Einzelpumpe oder Doppelpumpe (D)
- Hocheffizienz-EC-Permanentmagnet motortechnologie
- Energieeffizienzindex (EEI) ≤ 0.18
- Regelungsarten: Konstantdruck / Festdrehzahl / Proportionaldruck /  Konstanttemperatur
- Integrierter Motorvollschutz
- Wärmedämmschalen gem. EnEV im Lieferumfang ( nur bei Einzelpumpen )
- Automatische Sollwerteinstellung durch AutoAdapt-Funktion
- Integrierter Trockenlaufschutz
- Einstellbare Volumenstrombegrenzung durch FlowLimit-Funktion
- Integrierte Wärmemengenerfassung
- Anbindung an die Gebäudeleittechnik
  durch Einsteckmodule im Klemmenkasten
- Betriebs- und Störmeldung
- Kommunikationsmöglichkeiten analog/
digital: 2xDO / 3xDI / 1xAI
- Erfassung der Betriebshistorie
- Bedienung über TFT-Display und Softtouch-Tastatur
- Automatische Sollwerteinstellung
  inkl. Volumenstrombegrenzung
  durch FlowAdapt-Funktion
- Haftungsübernahmevereinbarung 5 Jahre Garantie
- Einstell- und Auslesemöglichkeiten
  mittels optionalem Diagnose- und Fernbediengerät
- 5 Jahre Garantie durch Einsendung des
  Inbetriebnahmeprotokolls
- Betriebsarten Doppelpumpen: Wechsel/
  Reserve/Parallel
- Kommunikation Pumpenköpfe einer
  Doppelpumpe oder von 2 Einzelpumpen
  drahtlos

Fördermedium:
Fördermedium: Wasser
Medientemperaturbereich: -10 .. 110 °C
Medientemperatur während des Betriebs: 60 °C
Dichte: 983.2 kg/m³
Kinematische Viskosität: 0.48 mm²/s
Technische Daten:
Tatsächlicher Förderstrom der Pumpe: 5 m³/h
Tatsächliche Förderhöhe der Pumpe: 10 m
Temperaturklasse: 110
Prüfkennzeichen auf dem Typenschild: CE,VDE,WEEE
Werkstoffe:
Pumpengehäuse: Grauguß
Pumpengehäuse: EN-GJL-250
Pumpengehäuse: ASTM A48-250B
Laufrad: PES mit 30 % Glasfaseranteil
Installation:
Umgebungstemperatur: 0 .. 40 °C
Max. Betriebsdruck: 10 bar
Anschluss: DIN
Nennweite: DN 40
Nenndruck: PN6/10
Einbaulänge: 220 mm
Elektrische Daten:
Leistungsaufnahme P1: 18 .. 359 W
Netzfrequenz: 50 / 60 Hz
Bemessungsspannung: 1 x 230 V
Maximale Stromaufnahme: 0.2 .. 1.66 A
Schutzart (gemäß IEC 34-5): X4D
Wärmeklasse (IEC 85): F
Sonstiges:
Energieeffizienzindex (EEI): 0.18
Nettogewicht: 16.4 kg
Bruttogewicht: 18.1 kg
Versandvol.: 0.039 m³
Herkunftsland: DE
Zolltarif Nr.: 84137030

Fabrikat der Planung: Grundfos
Typ der Planung: MAGNA3 40-100 F
Produktnummer PN: 97924648
mit Energieeffizienzindex (EEI) ≤ 0.18
einschl. Lieferung und Montage

oder gleichwertiger Art

angebotenes Fabrikat: '.........'
Menge: 1,000 Stk
Produkt:
  Artikel:
    Artikelnummer: 97924648
    Artikelkurztext: Umwälzpumpe DN 40

**01.03.6 Umwälzpumpe DN 32**
Umwälzpumpe DN 32

wie vor beschrieben, jedoch in DN 32
Menge: 1,000 St

**01.03.7 Umwälzpumpe DN 25**
Umwälzpumpe DN 25

wie vor beschrieben, jedoch in DN 25
Menge: 2,000 St

**01.03.8 Strangventil PN16 DN 20**
Strangventil, mit gesicherter Voreinstellung, mit
Stellungsanzeige, für Wasser, max. Betriebstemperatur
bis 120 Grad C, mit Entleerung und Messanschluss, mit
Außengewinde, mit Löttüllen, Gehäuse aus Messing,
inkl. Dämmkappe
PN 6, DN 20

Planungsfarbrikat: MNG

oder gleichwertig

angebotenes Fabrikat: '.........'
Menge: 10,000 St

**01.03.9 Absperr- und Entleerventil DN 15**
Absperr- und Entleerventil mit hoher Entleer-Leistung, Absperrung über integrierten Kugelhahn, als hochwertiges Partnerventil zum Strangregulier- und Messventil, im Vorlauf und Rücklauf einsetzbar, Entleerung mit Schlauch-Anschluss
Werkstoff: Messing
Anschluss IG
Nennweite  DN 15
kvs-Wert  3 m3/h
Max Diff.-Druck über dem Ventil  2.5 bar
Temperaturbereich: -20 bis +120°C

angebotenes Fabrikat: '.........'
Menge: 10,000 Stck

**01.03.10 Absperr- und Entleerventil DN 20**
wie vor, jedoch DN 20
Menge: 10,000 St

**01.03.11 Montage bauseits gestellter Drei-Wege-Mischer DN 25-32**
Montage bauseits gestellter Drei-Wege-Mischer DN 25-32
über das Gewerk Gebäudeautomation
Menge: 3,000 St

**01.03.12 Zwischenflansch-Absperrklappe DN25-32**
Zwischenflansch-Absperrklappe DN25
DN32, mit Armaturenkappe
Menge: 12,000 St

**01.03.13 Kugelhahn DN 15**
Kugelhahn
für Zentralheizungen, Gehäuse aus Rotguß (Rg5) nach DIN
1705. Kugel aus hartverchromtem Messing.
Dichtschalen aus PTFE, Spindelabdichtung durch
doppelten O-Ring.
Max. Betriebstemperatur :  150 C
Max. Betriebsdruck  :  40 bar
einerseits Schweißtüllen
andererseits Verschlußkappe, Hebelgriff aus Aluminium,
Nennweite DN 15, Anschlußgewinde G 3/4" AG

liefern und montieren
Menge: 20,000 Stck

**01.03.14 Glasthermometer**
Glasthermometer (Maschinentherrmometer)
Füllung, Winkelform 90 Grad, Oberteil rund, aus
Messing, poliert, Gehäuselänge 200 mm,
Anzeigebereich 0 bis 100 Grad C,
Meßgenauigkeit 1 % vom Skalenendwert,
Unterteil mit Rillenzapfen, Einschraubstutzen mit
Feststellschraube und Tauchrohr, aus nichtrostendem
Stahl, Tauchrohr-Einbaulänge in mm nach Erforderniss.
Gewindeanschluß R 1/2 mit Schweißmuffe.

liefern und montieren
Menge: 6,000 Stck

**01.03.15 Manometer**
Manometer,
als Rohrfedermanometer mit verstellbarer Markierung,
Rohrfeder aus nichtrostendem Stahl,
Gehäuse aus Messing,
Übersteckring aus Messing, poliert,
Meßgenauigkeit 1,0 % vom Skalenendwert,
Gehäusedurchmesser 80 mm,
Anschlußzapfen R 1/2, radial nach unten,
Anzeigebereich nach Erfordernissen,
einschl Wassersack- U-Rohr

liefern und montieren
Menge: 4,000 Stck

**01.03.16 Einschweißtauchhülse**
Einschweißtauchhülse für Kabelf. M16x1,5,
die durch das Gewerk MSR gestellt werden,
montieren und bauseitige Fühler einschrauben
Menge: 12,000 Stck

**01.03.17 Füllschlauch DN 20**
Füllschlauch, aus Gummi mit Textilgewebeeinlage,
max. Betriebsüberdruck 10 bar,
temperaturbeständig bis 130 Grad C, mit eingebundenen Verschraubungen, einschl. Schlauchhalter, aus verzinktem Stahlblech.
Schlauchlänge 5 m, DN 20

liefern und montieren
Menge: 1,000 Stck

**01.03.18 KFE Entleerungshahn DN 15**
liefern und montieren
Menge: 6,000 Stck

**01.03.19 Absperrhahn Messing**
Absperrhahn für Druckmessgerät DIN 16263, mit
Prüfzapfen, aus Messing.
Menge: 4,000 St

**01.03.20 Profilstahlkonstruktion**
Profilstahlkonstruktion
zur Herstellung von Halterungen,
Festpunkten,Rohrtraversen u.s.w.in geschraubter Ausführung
aus Profilstahl, galvanisch verzinkt in Gebäuden
incl.Verschraubungen, bauaufsichtlich zugelassene Dübel
unter Beachtung der DIN 4109, MLAR und 4102
Menge: 40,000 kg

#### Bereich 01.04 KG 423 Heizflächen

*Hinweis: Stahlröhrenradiatoren*
Stahlröhrenheizkörper einschl. Befestigungssysteme für Wandmontage, liefern, montieren und anschließen,  Wärmeleistung geprüft DIN EN 442-2, mit Registrierung, Betriebsmedium Wasser, max. Betriebstemperatur bis 120 Grad C, max. Betriebsüberdruck 6 bar, mit Deckbeschichtung DIN 55900-2 als Pulverbeschichtung,
Farbton : weiß in RAL 9016

Planungsfabrikat: Arbonia

oder gleichwertiger Art

angebotenes Fabrikat: '.........'

**01.04.1 Röhrenradiator 450 X 1200 X 65**
Röhrenradiator, Röhrenradiator
BLxBHxBT = 450x1200x65
Ggf. weiteres Material für Verbindung(en):
CU DN 15
Menge: 1,000 Stck

**01.04.2 Röhrenradiator 540x1200x65**
Röhrenradiator, Röhrenradiator
BLxBHxBT = 540x1200x65
Ggf. weiteres Material für Verbindung(en):
CU DN 15
Menge: 1,000 Stck

**01.04.3 Röhrenradiator 630x900x65**
Röhrenradiator, Röhrenradiator
BLxBHxBT = 630x900x65
Ggf. weiteres Material für Verbindung(en):
CU DN 15
Menge: 1,000 Stck

**01.04.4 Röhrenradiator 810x500x105**
Röhrenradiator, Röhrenradiator
BLxBHxBT = 810x500x105
Ggf. weiteres Material für Verbindung(en):
CU DN 15
Menge: 1,000 Stck

**01.04.5 Röhrenradiator 900x450x105**
Röhrenradiator, Röhrenradiator
BLxBHxBT = 900x450x105
18 Glieder
Ggf. weiteres Material für Verbindung(en):
CU DN 15
Menge: 3,000 Stck

**01.04.6 Röhrenradiator 900x500x65**
Röhrenradiator, Röhrenradiator
BLxBHxBT = 900x500x65
18 Glieder
Ggf. weiteres Material für Verbindung(en):
CU DN 15
Menge: 3,000 Stck

**01.04.7 Röhrenradiator900x500x105**
Röhrenradiator, Röhrenradiator
BLxBHxBT = 900x500x105
Ggf. weiteres Material für Verbindung(en):
CU DN 15
Menge: 2,000 Stck

**01.04.8 Röhrenradiator 945x500x65**
Röhrenradiator, Röhrenradiator
BLxBHxBT = 945x500x65
Ggf. weiteres Material für Verbindung(en):
CU DN 15
Menge: 3,000 Stck

**01.04.9 Röhrenradiator 945x500x105**
Röhrenradiator, Röhrenradiator
BLxBHxBT = 945x500x105
Ggf. weiteres Material für Verbindung(en):
CU DN 15
Menge: 2,000 Stck

**01.04.10 Röhrenradiator 990x600x65**
Röhrenradiator, Röhrenradiator
BLxBHxBT = 990x600x65
Ggf. weiteres Material für Verbindung(en):
CU DN 15
Menge: 1,000 Stck

**01.04.11 Röhrenradiator 1170 x 600 x 65**
Arbonia
Röhrenradiator, Röhrenradiator
BLxBHxBT = 1170 x 600 x 65
Ggf. weiteres Material für Verbindung(en):
CU DN 15
Menge: 2,000 Stck

**01.04.12 Röhrenradiator 2025x400x185**
Röhrenradiator, Röhrenradiator
BLxBHxBT =  2025x400x185
Ggf. weiteres Material für Verbindung(en):
CU DN 15
Menge: 1,000 Stck

**01.04.13 Röhrenradiator 1.305x305x145**
Röhrenradiator,
BLxBHxBT =  1.305x305x145
Ggf. weiteres Material für Verbindung(en):
CU DN 15
Menge: 1,000 Stck

**01.04.14 Röhrenradiator 1.260x400x105, feuerverzinkt**
Röhrenradiator,feuerverzinkt für Installation im Nassraum
BLxBHxBT =  1.260x400x105
Ggf. weiteres Material für Verbindung(en):
CU DN 15
Menge: 1,000 Stck

**01.04.15 Flachheizkörper C-Profil 11/600/1200**
Flachheizkörper, FEX, Stopfen Profilierter Flachheizkörper aus kaltgewalztem Stahlblech nach EN 442 mit Verkleidung in Kompaktausführung. Stabile,vertikale Profilierung mit Sickenteilung 33 1/3 mm. Rohrleitungsanschluss gleich-
oder wechselseitig über vier seitlicheG 1/2-Innengewinde.
Hochwertige, umweltfreundliche Lackierung gemäß DIN 55900. Erhöhter Korrosionsschutz durch standardmäßige Lackierung in 3 Fertigungsphasen: Entfettung sowie Phosphatierung, kataphoretische Tauchgrundierung und anschliessende Einbrenn-Pulverlackierung mit hoher Kratz- und Schlagfestigkeit in RAL 9016 verkehrsweiß. Im Heizbetrieb emissionsfrei.
Heizkörper in Schrumpffolie mit Kunststoff-Kantenschutzecken sowie Kartonageals Transport- und Montageschutz verpackt. Vorbereitet für Buderus-Montage-System BMSplus.
Heizkörperverkleidung bestehend aus Seitenteilen und demontierbarem Abdeckgiter. Heizkörper entspricht den Anforderungen der Arbeitssicherheit gemäß den
Richtlinien der GUV. Garantierter Qualitätsstandard mit Registrierung nach RAL-Gütezeichen RAL-RG 618. WärmeleistungDIN EN 442 geprüft (Prüfstellennr. 1695)
mit permanenter Fertigungsüberwachung
nach EN-ISO 9001.
einschl. Lieferung und Montage
Inklusive beiliegendem Blind- und Entlüftungsstopfen sowie Montagesystem-Set FEX (Schnellkonsolen, Schrauben, Dübel) zur Wandmontage, welches die Anforderungsklassen 1 und 2 gemäß der
VDI-Richtlinie 6036 erfüllt.
Typ:  Typ 11
Betriebsdruck max:  10 bar
Bauhöhe:  600 mm
Bautiefe:  62 mm
Baulänge:  1.200 mm

Planungsfabrikat: Buderus

oder gleichwertig

angebotenes Fabrikat: '.........'
Menge: 1,000 Stck

**01.04.16 Stahlröhrenheizkörper montieren, anschließen**
Stahlröhrenheizkörper, montieren und anschließen.

nach Montage für Malerarbeiten ein zusätzliches Mal de- und montieren einschl. entleeren und wiederbefüllen
Menge: 24,000 St

**01.04.17 Zuschlagposition je Heizkörper in Sonderfarbe**
Zuschlagposition je Heizkörper für die Ausführung in einer Sonderfarbe nach Wahl des Architekten bzw. Auftraggebers
Menge: 24,000 St

*Hinweis: HK-Zubehör*

**01.04.18 Thermostatventil für 2-Rohr-Installation DN15**
Thermostatisches Heizkörperventil, DIN EN 215, für 2-Rohr-Installation, Gehäuse aus Rotguss, vernickelt, mit Gewindeanschluss, für Wasser bis 120 Grad C, PN 10, Spindelabdichtung wechselbar ohne Systementleerung, mit Feinstvoreinstellung +/- 1 Kelvin, DN 15.

Leitfabrikat Danfoss  oder gleichwertiger Art

angebotenes Fabrikat: '.........'
Menge: 12,000 St

**01.04.19 Thermostatkopf mit eingebautem Messelement**
Thermostatkopf, DIN EN 215, mit eingebautem Messelement, Medium Flüssigkeit, mit Frostschutz,  Sollwertbereich 7 bis 28 Grad,mit Nullstellung einschl. Diebstahlschutz und Temperaturbegrenzung.

Planungsfabrikat: Zehnder Design Line  Farbe : weiß

oder gleichwertig

angebotenes Fabrikat: '.........'
Menge: 24,000 St

**01.04.20 Heizkörperverschraubung DN 15**
Heizkörperverschraubung, Gehäuse aus Rotguss,
vernickelt, für Wasser bis 120 Grad C, PN 10, mit
Absperrung und Entleerung, Messanschluss für Durchflussmessung,
DN 15.
Menge: 24,000 St

**01.04.21 Heizkörperverschraubung Rotguss vernickelt Eckausführung DN15**
Heizkörperverschraubung, Gehäuse aus Rotguss, vernickelt, für Eckausführung, Gehäuseanschluss Heizkörperseite mit Außengewinde, Strangseite mit Innengewinde, für Wasser bis 120 Grad C, PN 10, mit Absperrung, Voreinstellung und Entleerung, DN 15,
Leitfabrikat Danfoss  oder gleichwertiger Art

angebotenes Fabrikat: '.........'
Menge: 12,000 St

**01.04.22 Heizkörperentlüftung**
Heizkörperentlüftung einseitig, verschrauben und liefern
Menge: 24,000 St

**01.04.23 Rosette**
Rosette aus Kunststoff, weiß, für Außendurchmesser über 18 bis 26 mm.
Menge: 48,000 St

#### Bereich 01.05 Demontage

*Hinweis: Demontage*

**01.05.1 Entlerren der bestehenden Heizungsanlage (44KW)**
Bestehende Heizungsanlage (Buderus Stand-Gaskessel mit 44 kW) abschalten, außer Betrieb nehmen und komplette Heizungsanlage einschl. der Heizkörper entleeren,
Menge: 1,000 Psch

**01.05.2 Demontage Kesselanlage inkl. Schornstein**
Demontage Kesselanlage inkl. Schornsteinanschluß

Die vorhandene Gaskesselanlage der Fa. Buderus Typ GE 224 44kWeinschl. Schornsteinanschluss (ca. 3m DN 160 Edelstahlrohr) vollständig zurückbauen, abtransportieren und fachgerecht entsorgen, einschl. Ausdehnungsgefäß und entsprechende Zubehörteile.

lichte Türbreiten < 80 cm und geringe Raumhöhe von bis zu 1,40 m für Abtransport über Treppe aus KG beachten

Die bestehenden Edelstahlabgasleitungen ca. DN 160 können gemäß Abstimmungen mit dem Schornsteinfeger im Schornsteinzug bestehen bleiben und für die Verzug der neuen Leitungen genutzt werden.

Entfernung bis zum Schornsteinkopf ca. 12m
Menge: 1,000 Psch

**01.05.3 Rohrleitungen DN 15-DN 32 demontieren**
Rohrleitung einschl. Form- und Verbindungsstücke sowie Befestigungen und Armaturen aus schwarzem Stahl, demontieren einschl. Auf- und Abladen, DN 15 bis 32, mit Wärmedämmung, einschl. Entleeren des Bauelementes und Schützen der Rohranschlüsse gegen Verschmutzung, mit Demontieren von Konsolen, Halterungen, Auflagekonstruktionen, Verschraubungen, Armaturen und Anschlussleitungen, im Gebäude, Arbeitshöhe über Gelände/Fußboden bis 3 m. einschl. Abtransport und fachgerechte Entsorgung

im Keller bei lichter Raumhöhe zwischen 1,40 und 1,80m
Menge: 200,000 m

**01.05.4 Dämmung Rohrleitung DN20-40 Mineralwolle Mantel Gipsbinde abbrechen schadstoffbelastet 3kN/m3 D 40mm v.Hand laden LKW AN ges.Vergüt.Entsorg.**
Abbruch der Dämmung der Rohrleitung, Nenndurchmesser über DN 20 bis DN 40, Dämmschicht aus Mineralwolle, ohne Kaschierung, Ummantelung aus Gipsbinden, als Schale, mechanisch befestigt, im Rahmen einer Totalabbruchmaßnahme, schadstoffbelastet, Schadstoff alte Mineralwolle TRGS 521,
Abfall ist gefährlich, Wichte des Abbruchstoffes DIN EN 1991-1-1 3 kN/m3, Dämmschichtdicke 40 mm, Ausführung innerhalb des Bauwerks, Ausführung im Kellergeschoss, Arbeitshöhe bis 2 m,
Abbruch von Hand/mit handgeführten Kleingeräten, Ausführung staubarm TRGS 559,
aufgenommene Stoffe sammeln, auf LKW des AN laden, Mengenermittlung nach Aufmaß,
die Entsorgung wird gesondert vergütet.
Menge: 100,000 m

**01.05.5 Bestandsheizkörper - Demontage und Entsorgung**
Bestandsheizkörper einschl. Form- und Verbindungsstücke sowie Befestigungen und Armaturen aus Stahl und Guss, demontieren einschl. Auf- und Abladen einschl. Entsorgung, ohne Wärmedämmung, einschl. Entleeren des Bauelementes mit Demontieren von Konsolen, Halterungen, Auflagekonstruktionen, Verschraubungen, Armaturen und Anschlussleitungen, im Gebäude, Arbeitshöhe über Gelände/Fußboden/b bis 3,0 m.einschl. Abtransport und fachgerechte Entsorgung

Anzahl Heizkörper:
  BT / BH / BL in mm
Stahlröhrenradiator  65 /450 - 600 / 800 - 1000

aus dem Erdgeschoss
Menge: 20,000 St

#### Bereich 01.06 KG 429 Sonstige Leistungen

**01.06.1 Heizanlage befüllen zul. pH-Wert nachweisen mit Protokoll**
Befüllung der Heizanlage mit aufbereitetem Wasser, Anteil Kalziumhydrogencarbonat Ca(HCO3)2 im Füllwasser über 0,4 bis 0,5 mol/m3, Anteil Kalziumhydrogencarbonat Ca(HCO3)2 im Trinkwasser über 3,75 bis 4 mol/m3, Fließdruck 4 bar, Nachweis des zulässigen pH-Wertes im Anlagenwasser im Bereich von 8,2 bis 9,5 nach VDI 2035 Blatt 2 4 Wochen nach Inbetriebnahme, einschl. Messprotokoll/Betriebsbuch nach VDI 2035 Blatt 1.
Menge: 4,000 m3

**01.06.2 Zusätzl. Dichtheitsprüfung Rohrleitung**
Zusätzliche Dichtheitsprüfung von Rohrleitungen,abschnittsweise,
Rohrleitungslänge in m 100,
DN 15-DN 40,
im Gebäude, mit Wasser, Prüfdruck mit 1,3fachem
Betriebsüberdruck, Prüfzeit mind. 15 min, vor
Fertigstellung der Anlage, einschl. der hierfür
erforderlichen Verschlüsse und Anschlüsse sowie deren
Beseitigung und Entleeren nach der Druckprobe.
Menge: 2,000 St

**01.06.3 Kennzeichnungspfeile**
Durchflußrichtungspfeile für Rohrleitungemehrfarbiger
Kunststoffklebefolien, unterschiedlich nach Mediumart und Temperatur
Ausführung, Größe, Farbe und
Anbringung nach DIN 2403 und EU-Richtlinie 92/58

Liefern und montieren
Menge: 15,000 Stck

**01.06.4 Bezeichnungsschild Schicht-Pressstoff Kunststoffabdeck. H 37mm B 100mm**
Bezeichnungsschild, Farbe und Beschriftung nach Angaben des AG, aus Schicht-Pressstoff mit Kunststoffabdeckung, Beschriftung 2-zeilig, gedruckt, Höhe 37 mm, Breite 100 mm, Befestigung mit Schildträger aus verzinktem Stahl, Halter und Spannband, Befestigungsuntergrund Rohrleitung.
einschl. liefern und montieren
Menge: 10,000 St

### Titel 02 Gehilfenhaus

#### Bereich 02.01 KG 421 Wärmeerzeugung

**02.01.1 Anschluss an vorhandene Gasetagenheizung**
Menge: 1,000 St

#### Bereich 02.02 KG 422 Rohrleitungen

**02.02.1 Rohr Stahl niro nahtlos AD 18mm WD 1mm Pressen**
Rohrleitung aus nichtrostenden Stahlrohren DIN EN 10297-2, nahtlos, für Heizungswasser, Außendurchmesser 18 mm, Wanddicke 1 mm, Verbindung durch Pressen, Form- und Verbindungsstücke werden gesondert vergütet, Verlegung in Gebäuden, Rohrbefestigungen werden gesondert vergütet.

Planungsfabrikat: VIEGA

oder gleichwertiger Art

angebotenes Fabrikat: '.........'
Menge: 60,000 m

**02.02.2 Rohr Stahl niro nahtlos AD 22mm WD 1mm Pressen**
wie vor, jedoch in DN 20
Menge: 25,000 m

**02.02.3 Rohr Stahl niro nahtlos AD 28mm WD 1mm Pressen**
wie vor, jedoch in DN 25
Menge: 5,000 m

**02.02.4 Bogen 90° Stahl niro Pressverbindung AD 18mm**
Bogen, aus nichtrostendem Stahl, Pressverbindung, für Heizungswasser, für Rohrleitung aus nichtrostenden Stahlrohren DIN EN 10296-2, geschweißt, Außendurchmesser 18 mm.
Menge: 55,000 St

**02.02.5 Bogen 90° Stahl niro Pressverbindung AD 22mm**
wie vor, jedoch in DN 20
Menge: 20,000 St

**02.02.6 T-Stück Stahl niro AD 18mm**
T-Stück, aus nichtrostendem Stahl, Pressverbindung, für Heizungswasser, für Rohrleitung aus nichtrostenden Stahlrohren DIN EN 10296-2, geschweißt, Außendurchmesser 18 mm
Menge: 16,000 St

**02.02.7 T-Stück Stahl niro AD 22mm**
T-Stück, aus nichtrostendem Stahl, Pressverbindung, für Heizungswasser, für Rohrleitung aus nichtrostenden Stahlrohren DIN EN 10296-2, geschweißt, Außendurchmesser 22 mm
Menge: 4,000 St

**02.02.8 T-Stück reduziert Stahl niro AD 22mm x 18mm**
T-Stück, reduziert, aus nichtrostendem Stahl, Pressverbindung, für Heizungswasser, für Rohrleitung aus nichtrostenden Stahlrohren DIN EN 10296-2, geschweißt, Außendurchmesser 22 mm, 2. Durchmesser 18 mm.
Menge: 4,000 St

**02.02.9 Reduzierstück Stahl niro Pressverbindung Heizungswasser Stahl niro geschweißt AD 22mm x 18mm**
Reduzierstück, aus nichtrostendem Stahl, Pressverbindung, für Heizungswasser, für Rohrleitung aus nichtrostenden Stahlrohren DIN EN 10296-2, geschweißt, Außendurchmesser 22 mm, 2. Durchmesser 18 mm.
Menge: 6,000 St

**02.02.10 Rohrbefestigung Stahl, verzinkt DN15 - DN 25**
Rohrbefestigung, aus Stahl, verzinkt, mit Rohrschelle,
mit schalldämmenden Einlagen, Anforderungen
entsprechend DIN 4109, Befestigung über Gewindestäbe bis 0,5m ,gelenkig an bauaufsichtlich zugelassenen Dübeln,
Befestigungsuntergrund Beton, Mauerwerk und Holz, für Rohr aus Kupfer, DN 15,
Menge: 20,000 St

**02.02.11 Doppel-Rohrclip 18 - 22 mm**
Doppel-Rohrclip 18 -22 mm
für Kupferrohr 18 mm
aus Kunststoff - weiß mit Gewindehülse M6 aus Messing
für die schnelle und problemlose Rohrmontage,
einschl. Lieferung und Montage
Menge: 50,000 Stk

**02.02.12 Wärmedämmung Rohrleitung DN 15 MW, Schale D 20mm Alu-Folie bis 3,5m**
Wärmedämmung einschl. Ummantelung DIN 4140 an
Rohrleitungen, haustechnische Anlagen nach EnEV, in
Bereichen mit Behinderung durch technische
Einrichtungen, in Gebäuden, Oberkante Dämmung über
Gelände/Fußboden bis 3,5 m, Rohrleitung aus Stahl,
Rohraußendurchmesser 18 mm, Rohrverbindung
gepresst, Dämmung aus Mineralwolle, AS-
Qualität, hydrophobiert, Baustoffklasse A DIN 4102-1,
als Schale, einlagig, befestigen mit verzinktem Stahldraht, Längs- und Rundnähte mit Aluminiumklebeband überkleben, äußere Lage kaschiert mit gitternetzverstärkter Aluminiumfolie, Wärmeleitfähigkeit für haustechnische Anlagen nach EnEV, Rechenwert lR 0,035 W/mK, Dämmschichtdicke 20 mm.

als Schale, einlagig, befestigen mit
aluminiumplattiertem Spannband, Längs- und Rundnähte
mit Aluminiumklebeband überkleben, äußere Lage
kaschiert mit gitternetzverstärkter Aluminiumfolie,
Wärmeleitfähigkeit für haustechnische Anlagen nach
EnEV, Rechenwert lR 0,035 W/mK, Dämmschichtdicke 20 mm,
Ummantelung aus Aluminium-Grobkorn-Folie, Dicke 0,2 mm,
befestigen mit Stecknieten.
0
Menge: 10,000 m

**02.02.13 Leistung wie Position jedoch DN 22**
Leistung wie Position 02.02.12, jedoch
Dämmschichtdicke: 20 mm
DN 22
Menge: 1,000 m

**02.02.14 Wärmedämmung Rohrleitung synth.Kautschuk Schlauch D 9mm**
Wärmedämmung DIN 4140 an Rohrleitungen, haustechnische
Anlagen nach EnEV, in Bereichen mit Behinderung durch
technische Einrichtungen, in Gebäuden, Oberkante
Dämmung über Gelände/Fußboden bis 3,5 m, Rohrleitung
aus Kupfer, Rohraußendurchmesser 18 mm,
Rohrverbindung geschweißt/gelötet, Dämmung aus
synthetischem Kautschuk, Baustoffklasse B2 DIN 4102-1,
als Schlauch, einlagig, Längs- und Rundnähte kleben,
Wärmeleitfähigkeit für haustechnische Anlagen nach
EnEV, Rechenwert lR 0,04 W/mK, Dämmschichtdicke 9 mm.
Menge: 12,000 m

**02.02.15 C-Profilschiene Stahl verzinkt B 30mm**
C-Profilschiene, aus Stahl, verzinkt, für Stütz-, Hänge-, Trag- und Sonderbefestigung, Ausführung nach Montage-Detailplänen, Profilbreite 30 mm.
Menge: 5,000 kg

**02.02.16 Brandschutzabschottung R 90 DN 15 -25**
Brandschutzabschottung von Kupfer-, Stahl- und
Gussrohrleitungen, nach Muster-Leitungsanlagen-
Richtlinie (MLAR), Feuerwiderstandsklasse R 90
DIN 4102-11, mit Prüfzeugnis
bestehend aus Mineralwolle Baustoffklasse A, Schmelzpunkt grösser 1000 °C,
mit Oberflächenschutz aus gitternetzverstärkter
Aluminiumfolie,
Dämmstärke nach EnEV 100 %,
Mediumtemperatur in Grad C 70
in Gebäuden, Oberkante Abschottung über
Gelände/Fußboden bis 3,5m, Wand oder Decken, Dicke bis
300 mm, Rohraußendurchmesser bis 35 mm,
Rohrleitung nichtgedämmt.
Menge: 12,000 St

**02.02.17 Übergang von PE 32 auf Stahl DN 25**
Übergang von PE 32 auf Stahl DN 25

einschl. aller Form und Verbindungsteile für den Übergang im Hausanschusschacht für VL / RL
Menge: 2,000 St

*Hinweis: Gasleitung*

**02.02.18 Rohr Kupferrohr Erdgas AD 28 mm WD 1,5mm**
Rohrleitung aus Kupferrohr DIN EN 1057, nahtlos, für Erdgas, Anforderungen entsprechend DVGW G 600 (TRGI), als Geräteanschlussleitung, Außendurchmesser 28 mm, Wanddicke 1,5 mm, Verbindung durch Löten nach DVGW GW 2,  Höhe bis 2 m.
Menge: 6,000 m

**02.02.19 90° Bogen Kupferrohr Erdgas AD 28 mm WD 1,5mm**
90° Bogen aus Kupferrohr DIN EN 1057, nahtlos, für Erdgas, Anforderungen entsprechend DVGW G 600 (TRGI), als Geräteanschlussleitung, Außendurchmesser 28 mm, Wanddicke 1,5 mm, Verbindung durch Löten nach DVGW GW 2,  Höhe bis 2 m.
Menge: 5,000 Stk

**02.02.20 Kennzeichnung Gasleitung**
Kennzeichnung Gasleitung

Kennzeichnungsaufkleber auf sichtbar verlegten Gasleitung im normgerechten Größe zur dauehraften Befestigung auf die Rohrleitungen anbringen
Menge: 6,000 m

**02.02.21 Vor- und Haupt- Druckprüfung Gas AD 28mm L bis 10m**
Vor- und Haupt- Druckprüfung DIN 1988-2, Außendurchmesser 28 mm, Gesamtlänge des Verteilleitungssystems bis 10 m.
einschl. Protokollerstellung
Menge: 1,000 Psch

#### Bereich 02.03 KG 422 Verteiler, Pumpen, Armaturen

**02.03.1 Strangventil PN16 DN 20**
Strangventil, mit gesicherter Voreinstellung, mit
Stellungsanzeige, für Wasser, max. Betriebstemperatur
bis 120 Grad C, mit Entleerung und Messanschluss, mit
Außengewinde, mit Löttüllen, Gehäuse aus Messing,
inkl. Dämmkappe
PN 6, DN 20

geplantes Fabrikat: MNG

oder gleichwertig

angebotenes Fabrikat: '.........'
Menge: 2,000 St

**02.03.2 Absperr- und Entleerventil DN 15**
Absperr- und Entleerventil mit hoher Entleer-Leistung, Absperrung über integrierten Kugelhahn, als hochwertiges Partnerventil zum Strangregulier- und Messventil, im Vorlauf und Rücklauf einsetzbar, Entleerung mit Schlauch-Anschluss
Werkstoff: Messing
Anschluss IG
Nennweite  DN 15
kvs-Wert  3 m3/h
Max Diff.-Druck über dem Ventil  2.5 bar
Temperaturbereich: -20 bis +120°C

angebotenes Fabrikat: '.........'
Menge: 2,000 Stck

**02.03.3 Absperr- und Entleerventil DN 20**
wie vor, jedoch DN 20
Menge: 2,000 St

**02.03.4 Glasthermometer**
Glasthermometer (Maschinentherrmometer)
Füllung, Winkelform 90 Grad, Oberteil rund, aus
Messing, poliert, Gehäuselänge 200 mm,
Anzeigebereich 0 bis 100 Grad C,
Meßgenauigkeit 1 % vom Skalenendwert,
Unterteil mit Rillenzapfen, Einschraubstutzen mit
Feststellschraube und Tauchrohr, aus nichtrostendem
Stahl, Tauchrohr-Einbaulänge in mm nach Erforderniss.
Gewindeanschluß R 1/2 mit Schweißmuffe.

liefern und montieren
Menge: 2,000 Stck

**02.03.5 Manometer**
Manometer,
als Rohrfedermanometer mit verstellbarer Markierung,
Rohrfeder aus nichtrostendem Stahl,
Gehäuse aus Messing,
Übersteckring aus Messing, poliert,
Meßgenauigkeit 1,0 % vom Skalenendwert,
Gehäusedurchmesser 80 mm,
Anschlußzapfen R 1/2, radial nach unten,
Anzeigebereich nach Erfordernissen,
einschl Wassersack- U-Rohr

liefern und montieren
Menge: 1,000 Stck

**02.03.6 Einschweißtauchhülse**
Einschweißtauchhülse für Kabelf. M16x1,5,
die durch das Gewerk MSR gestellt werden,
montieren und bauseitige Fühler einschrauben
Menge: 3,000 Stck

**02.03.7 Füllschlauch DN 20**
Füllschlauch, aus Gummi mit Textilgewebeeinlage,
max. Betriebsüberdruck 10 bar,
temperaturbeständig bis 130 Grad C, mit eingebundenen Verschraubungen, einschl. Schlauchhalter, aus verzinktem Stahlblech.
Schlauchlänge 5 m, DN 20

liefern und montieren
Menge: 1,000 Stck

**02.03.8 KFE Entleerungshahn DN 15**
für Kupfer-Rohr liefern und montieren
Menge: 2,000 Stck

#### Bereich 02.04 KG 423 Heizflächen

*Hinweis: Stahlröhrenradiatoren*
Stahlröhrenheizkörper einschl. Befestigungssysteme für Wandmontage, liefern, montieren und anschließen,  Wärmeleistung geprüft DIN EN 442-2, mit Registrierung, Betriebsmedium Wasser, max. Betriebstemperatur bis 120 Grad C, max. Betriebsüberdruck 6 bar, mit Deckbeschichtung DIN 55900-2 als Pulverbeschichtung,
Farbton : weiß in RAL 9016

Planungsfabrikat: Arbonia

oder gleichwertiger Art

angebotenes Fabrikat: '.........'

**02.04.1 Röhrenradiator 1170 X 500 X 145**
Arbonia
Röhrenradiator, Röhrenradiator
BLxBHxBT = 1170 X 500 X 145
Ggf. weiteres Material für Verbindung(en):
CU DN 15
Menge: 2,000 Stck

**02.04.2 Röhrenradiator 1080 X 500 X 65**
Arbonia
Röhrenradiator, Röhrenradiator
BLxBHxBT = 1080 X 500 X 65
Ggf. weiteres Material für Verbindung(en):
CU DN 15
Menge: 2,000 Stck

**02.04.3 Röhrenradiator 810 x 500 x 105**
Arbonia
Röhrenradiator, Röhrenradiator
BLxBHxBT = 810 x 500 x 105
Ggf. weiteres Material für Verbindung(en):
CU DN 15
Menge: 1,000 Stck

**02.04.4 Röhrenradiator 500 x 400 x 65**
Arbonia
Röhrenradiator, Röhrenradiator
BLxBHxBT =  500 x 400 x 65
Ggf. weiteres Material für Verbindung(en):
CU DN 15
Menge: 1,000 Stck

**02.04.5 Profil-Platten HK T22BH1200x100x700mm**
Profil (Niedertemperatur-Heizkörper) aus Stahlblech gem.
EN 442. Serielle Durchströmung der Platten (Typ 22). Sickenteilung 33 1/3 mm. Geschwungene, übergreifende
und geschlossene seitliche Blenden (Typ 22).
Inkl. auf System abgeglichenes Wandkonsolen-Set, welches die
Anforderungsklasse 2 gemäß der Richtlinie VDI 6036 erfüllt. Blind- und Entlüftungsstopfen im Lieferumfang
enthalten. Montagefertig in baustellengerechter Schutzverpackung.Ausgezeichnet mit dem RAL-Gütezeichen.
Serienfarbe weiß (RAL 9016), einschl.
Korrosionsschutzbeschichtung für den
Einsatz im Sprühbereich 1 und 2 nach
DIN 55900-2.
Anschlüsse: Typ 10: 4 x G 1/2¦ Innengewinde
Typ 20/21/22: 6 x G 1/2¦ Innengewinde
Lackierung: Zweischichtlackierung gem.
DIN 55900, Grundierung (ETL), Pulverbeschichtung
(EPS), emissionsfrei auch im Heizbetrieb.
Betriebsdruck: max. 10 bar
Medium: Heißwasser bis 110 Grad C
Befestigung: Befestigungslaschen
einschl. Wandbefestigungen, Lieferung und Montage

angebotenes Fabrikat : '.........'
Menge: 2,000 Stck

**02.04.6 Bad- und Wohnheizkörper mit Korrosionsschutzbeschichtung**
Bad- und Wohnheizkörper mit Korrosionsschutzbeschichtung  mit waagrechten Rundrohren Durchmesser 24 mm und
senkrechten Sammelrohren 50 x 35 mm als D-Profil. Ohne sichtbare Schweißnähte.
Zwischen den Rohrblöcken Abstände zur Handtuchaufhängung.
Die Befestigung erfolgt an der Rückseite der D-Profile. Das
beigepackte Befestigungsset entspricht der VDI 6036, Anforderungsklasse 2.
Bauseits ist der Wandbaustoff auf ausreichende Tragfähigkeit zu prüfen.
Ausrichtung horizontal, vertikal und im Wandabstand möglich.
Sichtteile des Zubehörs in Heizkörperfarbe.
Montagefertig in Karton verpackt und in Folie eingeschweißt.
Geprüft nach DIN EN 442. Die Bauausführung entspricht den ehemaligen BAGUV-Richtlinien. Ausgezeichnet mit
dem RAL-Gütezeichen. Serienfarbe weiß (RAL 9016)
Mit Korrosionsschutzbeschichtung für den Einsatz im Sprühbereich 1 und 2 nach DIN 55900-2.
Anschlüsse:
2 x G 1/2Zoll Innengewinde nach unten,
2 x G 1/2Zoll Innengewinde mittig nach unten
Entlüftung: G 1/4 Zoll Innengewinde nach hinten
Nabenabstand: 50 mm Mittenanschluss oder von Baulänge abhängig Lackierung: Zweischichtlackierung gem.
DIN 55900, Grundierung (ETL), Pulverbeschichtung
(EPS), emissionsfrei auch im Heizbetrieb.
Betriebsdruck: max. 10 bar
Medium: Heißwasser bis 110 Grad C
Lieferumfang: Befestigungsset
einschl. Lieferung und Montage

BL = 784 mm
BH = 1.188mm
BT = 74 mm

Planungsfabrikat:  Kermi Basic-50

oder gleichwertig

angebotenes Fabrikat:
Menge: 1,000 Stk
Produkt:
  Artikel:
    Artikelnummer: E001M ...
    Artikelkurztext: Bad- und Wohnheizkörper mit Korrosionsschutzbeschichtung

**02.04.7 Zuschlag für Heizkörper im Sonderfarbton**
Zuschlagposition je Heizkörper für die Ausführung in einer Sonderfarbe nach Wahl des Architekten bzw. Auftraggebers
Menge: 9,000 St

**02.04.8 Heizkörper de- und remontieren**
zuvor genannte Heizkörper, demontieren, montieren und wieder anschließen.

nach Montage für Malerarbeiten ein zusätzliches Mal de- und montieren einschl. entleeren und wiederbefüllen

im Raum zwischen lagern
Menge: 9,000 St

*Hinweis: HK-Zubehör*

**02.04.9 Thermostatventil für 2-Rohr-Installation DN15**
Thermostatisches Heizkörperventil, DIN EN 215, für 2-Rohr-Installation, Gehäuse aus Rotguss, vernickelt, mit Gewindeanschluss, für Wasser bis 120 Grad C, PN 10, Spindelabdichtung wechselbar ohne Systementleerung, mit Feinstvoreinstellung +/- 1 Kelvin, DN 15.

Leitfabrikat Danfoss oder gleichwertiger Art

angebotenes Fabrikat: '.........'
Menge: 9,000 St

**02.04.10 Thermostatkopf mit eingebautem Messelement**
Thermostatkopf, DIN EN 215, mit eingebautem Messelement, Medium Flüssigkeit, mit Frostschutz,  Sollwertbereich 7 bis 28 Grad,mit Nullstellung einschl. Diebstahlschutz und Temperaturbegrenzung.

Planungsfabrikat: Zehnder Design Line  Farbe : weiß

oder gleichwertig

angebotenes Fabrikat: '.........'
Menge: 9,000 St

**02.04.11 Heizkörperverschraubung DN 15**
Heizkörperverschraubung, Gehäuse aus Rotguss,
vernickelt, für Wasser bis 120 Grad C, PN 10, mit
Absperrung und Entleerung, Messanschluss für Durchflussmessung,
DN 15.
Menge: 4,000 St

**02.04.12 Heizkörperverschraubung Rotguss vernickelt Eckausführung DN15**
Heizkörperverschraubung, Gehäuse aus Rotguss, vernickelt, für Eckausführung, Gehäuseanschluss Heizkörperseite mit Außengewinde, Strangseite mit Innengewinde, für Wasser bis 120 Grad C, PN 10, mit Absperrung, Voreinstellung und Entleerung, DN 15,
Leitfabrikat Oventrop  oder gleichwertiger Art
Menge: 5,000 St

**02.04.13 Heizkörperentlüftung**
Heizkörperentlüftung einseitig, verschrauben und liefern
Menge: 9,000 St

**02.04.14 Rosette**
Rosette aus Kunststoff, weiß, für Außendurchmesser über 18 bis 26 mm.
Menge: 10,000 St

#### Bereich 02.05 KG 429 Sonstige Leistungen

**02.05.1 Heizanlage befüllen zul. pH-Wert nachweisen mit Protokoll**
Befüllung der Heizanlage mit aufbereitetem Wasser, Anteil Kalziumhydrogencarbonat Ca(HCO3)2 im Füllwasser über 0,4 bis 0,5 mol/m3, Anteil Kalziumhydrogencarbonat Ca(HCO3)2 im Trinkwasser über 3,75 bis 4 mol/m3, Fließdruck 4 bar, Nachweis des zulässigen pH-Wertes im Anlagenwasser im Bereich von 8,2 bis 9,5 nach VDI 2035 Blatt 2 4 Wochen nach Inbetriebnahme, einschl. Messprotokoll/Betriebsbuch nach VDI 2035 Blatt 1.
Menge: 1,000 m3

**02.05.2 Zusätzl. Dichtheitsprüfung Rohrleitung**
Zusätzliche Dichtheitsprüfung von Rohrleitungen,abschnittsweise,
Rohrleitungslänge in m 100,
DN 15-DN 40,
im Gebäude, mit Wasser, Prüfdruck mit 1,3fachem
Betriebsüberdruck, Prüfzeit mind. 15 min, vor
Fertigstellung der Anlage, einschl. der hierfür
erforderlichen Verschlüsse und Anschlüsse sowie deren
Beseitigung und Entleeren nach der Druckprobe.
Menge: 2,000 St

**02.05.3 Kennzeichnungspfeile**
Durchflußrichtungspfeile für Rohrleitungemehrfarbiger
Kunststoffklebefolien, unterschiedlich nach Mediumart und Temperatur
Ausführung, Größe, Farbe und
Anbringung nach DIN 2403 und EU-Richtlinie 92/58

Liefern und montieren
Menge: 10,000 Stck

### Titel 03 Remise + Thermen

#### Bereich 03.01 KG 422 Rohrleitungen + Verteilung

**03.01.1 Rohr Stahl niro nahtlos AD 18mm WD 1mm Pressen**
Rohrleitung aus nichtrostenden Stahlrohren DIN EN 10297-2, nahtlos, für Heizungswasser, Außendurchmesser 18 mm, Wanddicke 1 mm, Verbindung durch Pressen, Form- und Verbindungsstücke werden gesondert vergütet, Verlegung in Gebäuden, Rohrbefestigungen werden gesondert vergütet.

Planungsfabrikat: VIEGA

oder gleichwertiger Art

angebotenes Fabrikat: '.........'
Menge: 35,000 m

**03.01.2 Rohr Stahl niro nahtlos AD 22mm WD 1mm Pressen**
wie vor, jedoch in DN 20
Menge: 35,000 m

**03.01.3 Rohr Stahl niro nahtlos AD 28mm WD 1mm Pressen**
wie vor, jedoch in DN 25
Menge: 55,000 m

**03.01.4 Bogen 90° Stahl niro Pressverbindung AD 18mm**
Bogen, aus nichtrostendem Stahl, Pressverbindung, für Heizungswasser, für Rohrleitung aus nichtrostenden Stahlrohren DIN EN 10296-2, geschweißt, Außendurchmesser 18 mm.
Menge: 35,000 St

**03.01.5 Bogen 90° Stahl niro Pressverbindung AD 22mm**
wie vor, jedoch in DN 20
Menge: 35,000 St

**03.01.6 Bogen 90° Stahl niro Pressverbindung AD 28mm**
wie vor, jedoch in DN 25
Menge: 50,000 St

**03.01.7 T-Stück Stahl niro AD 18mm**
T-Stück, aus nichtrostendem Stahl, Pressverbindung, für Heizungswasser, für Rohrleitung aus nichtrostenden Stahlrohren DIN EN 10296-2, geschweißt, Außendurchmesser 18 mm
Menge: 10,000 St

**03.01.8 T-Stück Stahl niro AD 22mm**
T-Stück, aus nichtrostendem Stahl, Pressverbindung, für Heizungswasser, für Rohrleitung aus nichtrostenden Stahlrohren DIN EN 10296-2, geschweißt, Außendurchmesser 22 mm
Menge: 10,000 St

**03.01.9 T-Stück Stahl niro AD 28mm**
T-Stück, aus nichtrostendem Stahl, Pressverbindung, für Heizungswasser, für Rohrleitung aus nichtrostenden Stahlrohren DIN EN 10296-2, geschweißt, Außendurchmesser 28 mm
Menge: 10,000 St

**03.01.10 T-Stück reduziert Stahl niro AD 22mm x 18mm**
T-Stück, reduziert, aus nichtrostendem Stahl, Pressverbindung, für Heizungswasser, für Rohrleitung aus nichtrostenden Stahlrohren DIN EN 10296-2, geschweißt, Außendurchmesser 22 mm, 2. Durchmesser 18 mm.
Menge: 2,000 St

**03.01.11 T-Stück reduziert Stahl niro AD 22mm x 28mm**
T-Stück, reduziert, aus nichtrostendem Stahl, Pressverbindung, für Heizungswasser, für Rohrleitung aus nichtrostenden Stahlrohren DIN EN 10296-2, geschweißt, Außendurchmesser 22 mm, 2. Durchmesser 28 mm.
Menge: 2,000 St

**03.01.12 Reduzierstück Stahl niro Pressverbindung Heizungswasser Stahl niro geschweißt AD 22mm x 18mm**
Reduzierstück, aus nichtrostendem Stahl, Pressverbindung, für Heizungswasser, für Rohrleitung aus nichtrostenden Stahlrohren DIN EN 10296-2, geschweißt, Außendurchmesser 22 mm, 2. Durchmesser 18 mm.
Menge: 4,000 St

**03.01.13 Rohrbefestigung Stahl, verzinkt DN15**
Rohrbefestigung, aus Stahl, verzinkt, mit Rohrschelle,
mit schalldämmenden Einlagen, Anforderungen
entsprechend DIN 4109, Befestigung über Gewindestäbe bis 0,5m ,gelenkig an bauaufsichtlich zugelassenen Dübeln,
Befestigungsuntergrund Beton, Mauerwerk und Holz, für Rohr aus Kupfer, DN 15,
Menge: 30,000 St

**03.01.14 Rohrbefestigung DN 20**
Leistung wie Position 03.01.13  jedoch
DN 20.
Menge: 30,000 St

**03.01.15 Rohrbefestigung DN 25**
Leistung wie Position 03.01.13  jedoch
DN 25.
Menge: 50,000 St

**03.01.16 Wärmedämmung Rohrleitung DN 15 MW, Schale D 20mm Alu-Folie bis 3,5m**
Wärmedämmung einschl. Ummantelung DIN 4140 an
Rohrleitungen, haustechnische Anlagen nach EnEV, in
Bereichen mit Behinderung durch technische
Einrichtungen, in Gebäuden, Oberkante Dämmung über
Gelände/Fußboden bis 3,5 m, Rohrleitung aus Stahl,
Rohraußendurchmesser 18 mm, Rohrverbindung
gepresst, Dämmung aus Mineralwolle, AS-
Qualität, hydrophobiert, Baustoffklasse A DIN 4102-1,
als Schale, einlagig, befestigen mit verzinktem Stahldraht, Längs- und Rundnähte mit Aluminiumklebeband überkleben, äußere Lage kaschiert mit gitternetzverstärkter Aluminiumfolie, Wärmeleitfähigkeit für haustechnische Anlagen nach EnEV, Rechenwert lR 0,035 W/mK, Dämmschichtdicke 20 mm.

als Schale, einlagig, befestigen mit
aluminiumplattiertem Spannband, Längs- und Rundnähte
mit Aluminiumklebeband überkleben, äußere Lage
kaschiert mit gitternetzverstärkter Aluminiumfolie,
Wärmeleitfähigkeit für haustechnische Anlagen nach
EnEV, Rechenwert lR 0,035 W/mK, Dämmschichtdicke 20 mm,
Ummantelung aus Aluminium-Grobkorn-Folie, Dicke 0,2 mm,
befestigen mit Stecknieten.
0
Menge: 38,000 m

**03.01.17 Wärmedämmung Rohrleitung DN 20 MW, Schale D 20mm Alu-Folie bis 3,5m**
Wärmedämmung einschl. Ummantelung DIN 4140 an
Rohrleitungen, haustechnische Anlagen nach EnEV, in
Bereichen mit Behinderung durch technische
Einrichtungen, in Gebäuden, Oberkante Dämmung über
Gelände/Fußboden bis 3,5 m, Rohrleitung aus Kupfer,
Rohraußendurchmesser 222 mm, Rohrverbindung
geschweißt/gelötet, Dämmung aus Mineralwolle, AS-
Qualität, hydrophobiert, Baustoffklasse A DIN 4102-1,
als Schale, einlagig, befestigen mit verzinktem Stahldraht, Längs- und Rundnähte mit Aluminiumklebeband überkleben, äußere Lage kaschiert mit gitternetzverstärkter Aluminiumfolie, Wärmeleitfähigkeit für haustechnische Anlagen nach EnEV, Rechenwert lR 0,035 W/mK, Dämmschichtdicke 20 mm.

als Schale, einlagig, befestigen mit
aluminiumplattiertem Spannband, Längs- und Rundnähte
mit Aluminiumklebeband überkleben, äußere Lage
kaschiert mit gitternetzverstärkter Aluminiumfolie,
Wärmeleitfähigkeit für haustechnische Anlagen nach
EnEV, Rechenwert lR 0,035 W/mK, Dämmschichtdicke 20 mm,
Ummantelung aus Aluminium-Grobkorn-Folie, Dicke 0,2 mm,
befestigen mit Stecknieten.
Menge: 35,000 m

**03.01.18 Leistung wie Position jedoch DN 25**
Leistung wie Position 03.01.17, jedoch
Dämmschichtdicke: 20 mm
DN 25
Menge: 55,000 m

#### Bereich 03.02 KG 422 Verteiler, Pumpen, Armaturen

**03.02.1 Strangventil PN16 DN 20**
Strangventil, mit gesicherter Voreinstellung, mit
Stellungsanzeige, für Wasser, max. Betriebstemperatur
bis 120 Grad C, mit Entleerung und Messanschluss, mit
Außengewinde, mit Löttüllen, Gehäuse aus Messing,
inkl. Dämmkappe
PN 6, DN 20
Planungsfabrikat: MNG

oder gleichwertig

angebotenes Fabrikat: '.........'
Menge: 4,000 St

**03.02.2 Absperr- und Entleerventil DN 15**
Absperr- und Entleerventil mit hoher Entleer-Leistung, Absperrung über integrierten Kugelhahn, als hochwertiges Partnerventil zum Strangregulier- und Messventil, im Vorlauf und Rücklauf einsetzbar, Entleerung mit Schlauch-Anschluss
Werkstoff: Messing
Anschluss IG
Nennweite  DN 15
kvs-Wert  3 m3/h
Max Diff.-Druck über dem Ventil  2.5 bar
Temperaturbereich: -20 bis +120°C

angebotenes Fabrikat: '.........'
Menge: 6,000 Stck

**03.02.3 Anschluß herstellen an Lufterhitzer**
Anschluß herstellen an Lufterhitzer 30 kW für Zuluft Thermen
DN32 einschl. aller Form- und Verbindungsstücke.
Menge: 1,000 St

#### Bereich 03.03 KG 423 Heizflächen

**03.03.1 Flachheizkörper C-Profil 11/500/900**
Flachheizkörper, FEX, Stopfen Profilierter Flachheizkörper aus kaltgewalztem Stahlblech nach EN 442 mit Verkleidung in Kompaktausführung. Stabile,vertikale Profilierung mit Sickenteilung 33 1/3 mm. Rohrleitungsanschluss gleich-
oder wechselseitig über vier seitlicheG 1/2-Innengewinde.
Hochwertige, umweltfreundliche Lackierung gemäß DIN 55900. Erhöhter Korrosionsschutz durch standardmäßige Lackierung in 3 Fertigungsphasen: Entfettung sowie Phosphatierung, kataphoretische Tauchgrundierung und anschliessende Einbrenn-Pulverlackierung mit hoher Kratz- und Schlagfestigkeit in RAL 9016 verkehrsweiß. Im Heizbetrieb emissionsfrei.
Heizkörper in Schrumpffolie mit Kunststoff-Kantenschutzecken sowie Kartonageals Transport- und Montageschutz verpackt. Vorbereitet für Buderus-Montage-System BMSplus.
Heizkörperverkleidung bestehend aus Seitenteilen und demontierbarem Abdeckgiter. Heizkörper entspricht den Anforderungen der Arbeitssicherheit gemäß den
Richtlinien der GUV. Garantierter Qualitätsstandard mit Registrierung nach RAL-Gütezeichen RAL-RG 618. WärmeleistungDIN EN 442 geprüft (Prüfstellennr. 1695)
mit permanenter Fertigungsüberwachung
nach EN-ISO 9001.
einschl. Lieferung und Montage
Inklusive beiliegendem Blind- und Entlüftungsstopfen sowie Montagesystem-Set FEX (Schnellkonsolen, Schrauben, Dübel) zur Wandmontage, welches die Anforderungsklassen 1 und 2 gemäß der
VDI-Richtlinie 6036 erfüllt.
Typ:  Typ 11
Betriebsdruck max:  10 bar
bei 70/55/20 C:  624 W
Bauhöhe:  500 mm
Bautiefe:  62 mm
Baulänge:  900 mm

Planungsfabrikat: Buderus

oder gleichwertig

angebotenes Fabrikat: '.........'
Menge: 1,000 Stck

**03.03.2 Heizkörper montieren, anschließen**
zuvor benannten Heizkörper, montieren und anschließen.

nach Montage für Malerarbeiten ein zusätzliches Mal de- und montieren einschl. entleeren und wiederbefüllen
Menge: 1,000 St

*Hinweis: HK-Zubehör*

**03.03.3 Thermostatventil für 2-Rohr-Installation DN15**
Thermostatisches Heizkörperventil, DIN EN 215, für 2-Rohr-Installation, Gehäuse aus Rotguss, vernickelt, mit Gewindeanschluss, für Wasser bis 120 Grad C, PN 10, Spindelabdichtung wechselbar ohne Systementleerung, mit Feinstvoreinstellung, DN 15.

Leitfabrikat Danfoss  oder gleichwertiger Art

angebotenes Fabrikat: '.........'
Menge: 1,000 St

**03.03.4 Thermostatkopf mit eingebautem Messelement**
Thermostatkopf, DIN EN 215, mit eingebautem Messelement, Medium Flüssigkeit, mit Frostschutz,  Sollwertbereich 7 bis 28 Grad,
mit Nullstellung.

angebotenes Fabrikat: '.........'
Menge: 1,000 St

**03.03.5 Thermostatkopf mit eingebautem Messelement diebstahlgesichert**
Thermostatkopf, DIN EN 215, mit eingebautem Messelement, Medium Flüssigkeit, mit Frostschutz, begrenzbar, zusätzliche Nullabsperrung, Temperaturbereich 5 bis 26 Grad, diebstahlgesichert, lösbar.

angebotenes Fabrikat: '.........'
Menge: 1,000 St

**03.03.6 Heizkörperverschraubung DN 15**
Heizkörperverschraubung, Gehäuse aus Rotguss,
vernickelt, für Wasser bis 120 Grad C, PN 10, mit
Absperrung und Entleerung, Messanschluss für Durchflussmessung,
DN 15.
Menge: 2,000 St

**03.03.7 Rosette**
Rosette aus Kunststoff, weiß, für Außendurchmesser über 18 bis 26 mm.
Menge: 2,000 St

#### Bereich 03.04 KG 423 Fußbodenheizung Remise + Thermen

*Hinweis: Hinweis Fußbodenheizung*
Die folgenden Positionen für die Fußbodenheizung beziehen sich auf das Planungsfabrikat VIEGA Fonterra (= Berechnungsgrundlage).

Bei Änderung in ein gleichwertiges Fabrikates müssen alle dazugehörigen Positionen passend dazu angeboten werden.

Für alle Preise sind die Lieferung und die Montage zu berücksichtigen.

angebotenes Fabrikat: '.........'

##### Abschnitt 03.04.01 Systeme/Systemzubehör

**03.04.01.1 Randdämmstreifen 150/8,**
Randdämmstreifen 150/8,
für Zementestriche nach DIN 18560,
aus PE-Schaum, mit Folienstreifen,
perforiert, Baustoffklasse B2,
25 m auf Rolle,
Modell-Nr. 1270 150/8  Viega 609474
Menge: 110,000 m

**03.04.01.2 Rundprofil, 15 mm**
Rundprofil, zur Fixierung des Folienstreifens
des Randdämmstreifens und Unterfütterung der Dehnungsfugen in Fonterra-Noppenplatten,
25 m auf Rolle,
Modell-Nr. 1274 15  Viega 609535
Menge: 110,000 m

**03.04.01.3 Noppenplatte 12/15**
Noppenplatte  12/15 smart,
für bauseitige Wärmedämmung,
geeignet für die individuelle Verlegung
von Fonterra Polybuten-Rohren 12x1,3
oder 15x1,5 mm,
(bei Fonterra Base Flat nur 12x1,3mm)
Diagonalverlegung ohne
Zusatzmaterial möglich, Abmessungen:
1348x880 mm
Modell-Nr. 1226
12-15 SMART  Viega 664466
Menge: 200,000 m²

**03.04.01.4 EPS-Wärmedämmplatte 30mm**
EPS DEO Wärmedämmplatte,
EPS-Dämmung, WLG 040,
Zusatzdämmung für Flächenheizungen,
1x0,5 m,
Modell-Nr. 1282  30  Viega 609221
Menge: 200,000 m²

**03.04.01.5 EPS-Wärmedämmplatte 20 mm**
EPS DEO Wärmedämmplatte,
EPS-Dämmung, WLG 040,
Zusatzdämmung für Flächenheizungen,
1x0,5 m,
Modell-Nr. 1282 20  Viega 609214
Menge: 200,000 m²

**03.04.01.6 Klebeband, 50 mm**
Klebeband,
zum Verbinden der Fonterra-Tackerplatten
66 m auf Rolle,
50 X 66M  Viega 609672
Menge: 1,000 Stck

**03.04.01.7 Dehnungsfugenprofil 10/80,**
Dehnungsfugenprofil 10/80,
mit Klebefuß,
zur sicheren Estrichunterbrechung
und Ausbildung von Dehnungsfugen,
mit PE-Kern,
formstabil,
Baustoffklasse B2,
Modell-Nr. 1275
10/80 X 1800  Viega 609542
Menge: 2,000 St

**03.04.01.8 Messstellenmarkierung,**
Messstellenmarkierung,
zur Markierung der Restfeuchte-
Messstelle im Estrich,
Modell-Nr. 1490 -  Viega 569082
Menge: 5,000 Stck

**03.04.01.9 Fugenschutzrohr, d=25mm**
Fugenschutzrohr,
aus PE, schwarz, geschlitzt
zum Schutz der Fonterra-Rohre d20
z.B. im Fugenbereich,
50 m auf Rolle,
Modell-Nr. 1404
(15/17)25  Viega 610708
Menge: 25,000 m

**03.04.01.10 Anschlussverschraubung 3/4x15**
Anschlussverschraubung,
für den Anschluss von Fonterra-Rohren
an Heizkreisverteiler mit 3/4" Eurokonus
Modell-Nr. 1037
3/4 X 15  Viega 615796
Menge: 30,000 Stck

**03.04.01.11 Rohrführungsbogen 90°,15-17**
Rohrführungsbogen 90°,
zur Umlenkung der Fonterra-Rohre,
Modell-Nr. 1272
15-17  Viega 683702
Menge: 30,000 Stck

##### Abschnitt 03.04.02 Verteiler, Schränke und Zubehör

**03.04.02.1 Aufputz-Verteilerschrank 700**
Aufputz-Verteilerschrank,mit Tür und Rahmen,
zum Einbau der Fonterra-Heizkreisverteiler,
höhenverstellbar mit abnehmbarer
Abschlussblende zur sicheren
Rohrführung im Anschlussbereich,
Universalhalterung für die Verteiler,
aus feuerverzinktem Stahlblech,
Farbe (sichtbare Flächen):
weiß (pulverbeschichtet),
Bauhöhe (verstellbar): 630-700 mm
Bautiefe: 140 mm
Baulänge außen: 725 mm
Modell-Nr. 1294.1 700
Viega 610340

geplantes Fabrikat: VIEGA oder gleichwertig

angebotenes Fabrikat: '.........'
Menge: 2,000 Stck

**03.04.02.2 Heizkreisverteiler DN25,8x470**
Heizkreisverteiler DN25,aus Edelstahl,
mit R 3/4 Eurokonus zur Aufnahme von
Fonterra Verschraubungen d12-d20,
mit Durchflussmengenmesser 0-5 l/min,
einzeln absperrbar,
flachdichtend mit Überwurfmutter G 1,
mit schallgedämmten,
verzinkten Wandhalterungen,
links- und rechtsseitiger Anschluss,
mit KFE-Hahn je Verteilerbalken,
mit Ventileinsätzen im Rücklaufbalken
zur Aufnahme von Viega Stellantrieben
24V und 230V (M30x1,5).
Modell-Nr. 1010
DN25-8
Menge: 1,000 Stck

**03.04.02.3 Kugelhahnset,**
Kugelhahnset
geeeignet für
Fonterra Heizkreisverteiler
DN 25 (Mod. 1004, 1005 und 1006),
Messing vernickelt,
mit flachdichtendem
Innengewinde (G-Gewinde)
Modell-Nr. 1041 1  Viega 606268
Menge: 2,000 Stck

**03.04.02.4 Zylinderschloss,**
Zylinderschloss,
für die Verteilerschränke,
vernickelt,
Menge: 2,000 Stck

**03.04.02.5 12/15 Verteiler-Tür-Set**
12/15Verteiler-Tür-Set smart,
mit zwei Verteilerfolien
und 12 Türelementen,
inkl. Ausgleichsdämmung

Modell-Nr. 1226.1
12-15 SMART  Viega 664527
Menge: 6,000 m²

**03.04.02.6 Heizkreisverteiler DN25,7x420**
Heizkreisverteiler DN25,
aus Edelstahl,
mit R 3/4 Eurokonus zur Aufnahme von
Fonterra Verschraubungen d12-d20,
mit Durchflussmengenmesser 0-5 l/min,
einzeln absperrbar,
flachdichtend mit Überwurfmutter G 1,
mit schallgedämmten,
verzinkten Wandhalterungen,
links- und rechtsseitiger Anschluss,
mit KFE-Hahn je Verteilerbalken,
mit Ventileinsätzen im Rücklaufbalken
zur Aufnahme von Viega Stellantrieben
24V und 230V (M30x1,5).
Modell-Nr. 1010
DN25-7  Viega 786878
Menge: 1,000 Stck

**03.04.02.7 Fonterra Stellantrieb 230 V**
Fonterra Stellantrieb geeignet für
Fonterra Heizkreisverteiler
Mod. 1004 und 1005, Montagelage 360° möglich,
stromlos geschlossen, Schutzart IP 54,
incl. Ventiladapter M 30x1,5,
Funktionsanzeige durch Hubkappe,
Farbe reinweiß RAL 9010
230 V
Modell-Nr. 1249
230 V  Viega 696214
Menge: 15,000 Stck

**03.04.02.8 Verteilerregelstation**
Verteilerregelstation für WC-Bereich Remise
Festwert
für Fonterra-Flächentemperierung,
Regelung der Vorlauftemperatur
(konstant)
geeignet für Heizkreisverteiler DN25
Modell 1005
ausgestattet mit Thermostatkopf Modell
1254.1
Messing
Ausstattung
Hocheffizienzpumpe Wilo PARA 15/6-
43/SC, Sicherheitstemperaturbegrenzer,
Thermometer, Kugelhahnset,
Doppelnippelset
Technische Daten
Betriebstemperatur max. 80 °C
Betriebsdruck max. 0,6 MPa
Heizleistung max. 14 kW
G: 1
Regelbereich: 20-70 °C

Hersteller: Viega
Modell 1254.2
Artikel 704896
Menge: 1,000 Stk
Produkt:
  Artikel:
    Artikelnummer: 704896
    Artikelkurztext: Verteilerregelstation

**03.04.02.9 Raumthermostat 230 V**
Raumthermostat 230 V
zur Einzelraumregelung von
max. 10 Stellantrieben,
Montage Aufputz,
Regelbereich 5-30 Grad,
Schutzart IP 30,
CE-konform nach EN 60730
Farbe RAL 9016
Abmessungen B x H x T: 78 x 78,5 x
14mm

angebotenes Fabrikat: '.........'
Menge: 4,000 Stck

**03.04.02.10 Basiseinheit 230 V/24 V**
Basiseinheit 230 V/24 V,
ohne Pumpenmodul,
zur einfachen Verkabelung der
Raumthermostate und Stellantriebe,
für max. 6 Raumthermostate und
15 Heizkreise,
inkl. Sicherung, Schutzart IP 20
Menge: 2,000 Stck

**03.04.02.11 Funktionsheizen Bodenflächen Estrich**
Funktionsheizen DIN EN 1264-4, in
Bodenflächen aus Estrich,
Zementestrich.
Menge: 120,000 m2

**03.04.02.12 Estrichzusatzmittel**
Estrichzusatzmittel,
Zusatz für Zementestrich (Heizestriche),
für Normalestrich,
zur Verbesserung der Wärmeleitfähigkeit,
sowie des Biegezuges und der
Druckfestigkeit,
mit Übergabe an den Estrichleger
Verbrauch: 0,14 kg/m²
bei 45 mm Rohrüberdeckung,
Abbindephase: 21 Tage,
Begehbarkeit nach 3 Tagen
Modell-Nr. 1453.1
20KG  Viega 703998
Menge: 2,000 Stck

##### Abschnitt 03.04.03 Rohrmaterial in Rollen

**03.04.03.1 PB-Rohr, 650-m-Ringe,15x1,5**
PB-Rohr,für die Flächentemperierung,
dreifach coextrudiertes,
Polybutenrohr,
sauerstoffdicht nach DIN 4726,
mit SKZ-Zulassung A 563
Basisrohr Polybuten nach DIN EN ISO 1587
einsetzbar bis 95°C,
Betriebsbedingungen nach ISO 15876-1,
Klasse 4-5/0,8MPa,
Montagetemperatur größer -5°C
650 m in Ringen,
Modell-Nr. 1405
15 X 1,5 X 650M  Viega 616526
Menge: 1300,000 m

**03.04.03.2 PB-Rohr, 240-m-Ringe,15x1,5**
PB-Rohr,
für die Flächentemperierung,
dreifach coextrudiertes,
Polybutenrohr,
sauerstoffdicht nach DIN 4726,
mit SKZ-Zulassung A 563
Basisrohr Polybuten nach DIN EN ISO 1587
einsetzbar bis 95°C,
Betriebsbedingungen nach ISO 15876-1,
Klasse 4-5/0,8MPa,
Montagetemperatur größer -5°C
240 m in Ringen,
Modell-Nr. 1405
15 X 1,5 X 240M  Viega 616519
Menge: 240,000 m

#### Bereich 03.05 KG 429 Sonstige Leistungen

**03.05.1 Heizanlage befüllen zul. pH-Wert nachweisen mit Protokoll**
Befüllung der Heizanlage mit aufbereitetem Wasser, Anteil Kalziumhydrogencarbonat Ca(HCO3)2 im Füllwasser über 0,4 bis 0,5 mol/m3, Anteil Kalziumhydrogencarbonat Ca(HCO3)2 im Trinkwasser über 3,75 bis 4 mol/m3, Fließdruck 4 bar, Nachweis des zulässigen pH-Wertes im Anlagenwasser im Bereich von 8,2 bis 9,5 nach VDI 2035 Blatt 2 4 Wochen nach Inbetriebnahme, einschl. Messprotokoll/Betriebsbuch nach VDI 2035 Blatt 1.
Menge: 2,000 m3

**03.05.2 Zusätzl. Dichtheitsprüfung Rohrleitung**
Zusätzliche Dichtheitsprüfung von Rohrleitungen,abschnittsweise,
Rohrleitungslänge in m 100,
DN 15-DN 40,
im Gebäude, mit Wasser, Prüfdruck mit 1,3fachem
Betriebsüberdruck, Prüfzeit mind. 15 min, vor
Fertigstellung der Anlage, einschl. der hierfür
erforderlichen Verschlüsse und Anschlüsse sowie deren
Beseitigung und Entleeren nach der Druckprobe.
Menge: 2,000 St

**03.05.3 Kennzeichnungspfeile**
Durchflußrichtungspfeile für Rohrleitungemehrfarbiger
Kunststoffklebefolien, unterschiedlich nach Mediumart und Temperatur
Ausführung, Größe, Farbe und
Anbringung nach DIN 2403 und EU-Richtlinie 92/58

Liefern und montieren
Menge: 6,000 Stck

**03.05.4 Bezeichnungsschild Schicht-Pressstoff Kunststoffabdeck. H 37mm B 100mm**
Bezeichnungsschild, Farbe und Beschriftung nach Angaben des AG, aus Schicht-Pressstoff mit Kunststoffabdeckung, Beschriftung 2-zeilig, gedruckt, Höhe 37 mm, Breite 100 mm, Befestigung mit Schildträger aus verzinktem Stahl, Halter und Spannband, Befestigungsuntergrund Rohrleitung.
einschl. liefern und montieren
Menge: 10,000 St

### Titel 04 Pavillon

#### Bereich 04.01 KG 422 Rohrleitungen + Verteilung

*Hinweis: Innerhalb vom KG des Gärtnerhauses*
Innerhalb vom KG des Gärtnerhauses

Die Anbindung bzw. die Zuleitung für den Fußbodenheizungsverteiler im Pavillon erfolgt durch den Keller im Gärtnerhaus mit einer lichten Raumhöhe zwischen 1,60 und 1,80m.
Die Hälfte der Anbindungslänge erfolgt im Kellergang zwischen Gärtnerhaus und Pavillon mit einer abfallenden lichten Raumhöhe bis auf 1m. Die Rohrleitungen werden an der Wand auf ca. 80cm installiert.
HEIZKREIS FBH Pavillon

**04.01.1 Rohr Stahl niro nahtlos AD 28mm WD 1mm Pressen**
Rohrleitung aus nichtrostenden Stahlrohren DIN EN 10297-2, nahtlos, für Heizungswasser, Außendurchmesser 28 mm, Wanddicke 1 mm, Verbindung durch Pressen, Form- und Verbindungsstücke werden gesondert vergütet, Verlegung in Gebäuden, Rohrbefestigungen werden gesondert vergütet.

Planungsfabrikat: VIEGA

oder gleichwertiger Art

angebotenes Fabrikat: '.........'
Menge: 30,000 m

**04.01.2 Bogen 90° Stahl niro Pressverbindung AD 28mm**
wie vor, jedoch in DN 25
Menge: 50,000 St

**04.01.3 Wärmedämmung Rohrleitung DN 20 MW, Schale D 20mm Alu-Folie bis 3,5m**
Wärmedämmung einschl. Ummantelung DIN 4140 an
Rohrleitungen, haustechnische Anlagen nach EnEV, in
Bereichen mit Behinderung durch technische
Einrichtungen, in Gebäuden, Oberkante Dämmung über
Gelände/Fußboden bis 3,5 m, Rohrleitung aus Kupfer,
Rohraußendurchmesser 222 mm, Rohrverbindung
geschweißt/gelötet, Dämmung aus Mineralwolle, AS-
Qualität, hydrophobiert, Baustoffklasse A DIN 4102-1,
als Schale, einlagig, befestigen mit verzinktem Stahldraht, Längs- und Rundnähte mit Aluminiumklebeband überkleben, äußere Lage kaschiert mit gitternetzverstärkter Aluminiumfolie, Wärmeleitfähigkeit für haustechnische Anlagen nach EnEV, Rechenwert lR 0,035 W/mK, Dämmschichtdicke 20 mm.

als Schale, einlagig, befestigen mit
aluminiumplattiertem Spannband, Längs- und Rundnähte
mit Aluminiumklebeband überkleben, äußere Lage
kaschiert mit gitternetzverstärkter Aluminiumfolie,
Wärmeleitfähigkeit für haustechnische Anlagen nach
EnEV, Rechenwert lR 0,035 W/mK, Dämmschichtdicke 20 mm,
Ummantelung aus Aluminium-Grobkorn-Folie, Dicke 0,2 mm,
befestigen mit Stecknieten.
Menge: 30,000 m

#### Bereich 04.02 KG 423 Flächentemperierung Pavillon

*Hinweis: HINWEIS*
Die folgenden Positionen für die Fußbodenheizung beziehen sich auf das Planungsfabrikat VIEGA Fonterra.

Bei Änderung in ein gleichwertiges Fabrikat müssen alle dazugehörigen Positionen passend dazu angeboten werden.

Für alle Preise sind die Lieferung und die Montage zu berücksichtigen.

angebotenes Fabrikat: '.........'

##### Abschnitt 04.02.01 Systeme/Systemzubehör

**04.02.01.1 Randdämmstreifen 150/8,**
Randdämmstreifen 150/8,
für Zementestriche nach DIN 18560,
aus PE-Schaum, mit Folienstreifen,
perforiert, Baustoffklasse B2,
25 m auf Rolle,
Modell-Nr. 1270 150/8  Viega 609474
Menge: 32,000 m

**04.02.01.2 Rundprofil, 15 mm**
Rundprofil, zur Fixierung des Folienstreifens
des Randdämmstreifens und Unterfütterung der Dehnungsfugen in Fonterra-Noppenplatten,
25 m auf Rolle,
Modell-Nr. 1274 15  Viega 609535
Menge: 32,000 m

**04.02.01.3 Noppenplatte 12/15**
Base 12/15
Noppenplatte smart,
für bauseitige Wärmedämmung,
geeignet für die individuelle Verlegung
von Fonterra Polybuten-Rohren 12x1,3
oder 15x1,5 mm,
(bei Fonterra Base Flat nur 12x1,3mm)
Diagonalverlegung ohne
Zusatzmaterial möglich, Abmessungen:
1348x880 mm
Modell-Nr. 1226
12-15 SMART  Viega 664466
Menge: 55,000 m²

**04.02.01.4 EPS-Wärmedämmplatte 30mm**
EPS DEO Wärmedämmplatte,
EPS-Dämmung, WLG 040,
Zusatzdämmung für Flächenheizungen,
1x0,5 m,
Modell-Nr. 1282  30  Viega 609221
Menge: 55,000 m²

**04.02.01.5 EPS-Wärmedämmplatte 20 mm**
EPS DEO Wärmedämmplatte,
EPS-Dämmung, WLG 040,
Zusatzdämmung für Flächenheizungen,
1x0,5 m,
Modell-Nr. 1282 20  Viega 609214
Menge: 55,000 m²

**04.02.01.6 Klebeband, 50 mm**
Klebeband,
zum Verbinden der Fonterra-Tackerplatten
66 m auf Rolle,
50 X 66M  Viega 609672
Menge: 1,000 Stck

**04.02.01.7 Dehnungsfugenprofil 10/80,**
Dehnungsfugenprofil 10/80,
mit Klebefuß, zur sicheren Estrichunterbrechung
und Ausbildung von Dehnungsfugen,
mit PE-Kern,formstabil,Baustoffklasse B2,
Modell-Nr. 1275
10/80 X 1800  Viega 609542
Menge: 1,000 St

**04.02.01.8 Messstellenmarkierung,**
Messstellenmarkierung,
zur Markierung der Restfeuchte-
Messstelle im Estrich,
Modell-Nr. 1490 -  Viega 569082
Menge: 2,000 Stck

**04.02.01.9 Fugenschutzrohr, d=25mm**
Fugenschutzrohr,
aus PE, schwarz, geschlitzt
zum Schutz der Fonterra-Rohre d20
z.B. im Fugenbereich,
50 m auf Rolle,
Modell-Nr. 1404
(15/17)25  Viega 610708
Menge: 5,000 m

**04.02.01.10 Anschlussverschraubung 3/4x15**
Anschlussverschraubung,
für den Anschluss von Fonterra-Rohren
an Heizkreisverteiler mit 3/4" Eurokonus
Modell-Nr. 1037
3/4 X 15  Viega 615796
Menge: 14,000 Stck

**04.02.01.11 Rohrführungsbogen 90°,15-17**
Rohrführungsbogen 90°,
zur Umlenkung der Fonterra-Rohre,
Modell-Nr. 1272
15-17  Viega 683702
Menge: 14,000 Stck

**04.02.01.12 Rundprofil,15 mm**
Rundprofil zur Fixierung des Folienstreifens
des Randdämmstreifens
und Unterfütterung der Dehnungsfugen
in Fonterra-Noppenplatten,
25 m auf Rolle,
Menge: 20,000 m

##### Abschnitt 04.02.02 Verteiler, Schränke und Zubehör

**04.02.02.1 Aufputz-Verteilerschrank 700**
Aufputz-Verteilerschrank,mit Tür und Rahmen,
zum Einbau der Fonterra-Heizkreisverteiler,
höhenverstellbar mit abnehmbarer
Abschlussblende zur sicheren
Rohrführung im Anschlussbereich,
Universalhalterung für die Verteiler,
aus feuerverzinktem Stahlblech,
Farbe (sichtbare Flächen):
weiß (pulverbeschichtet),
Bauhöhe (verstellbar): 630-700 mm
Bautiefe: 140 mm
Baulänge außen: 725 mm
Modell-Nr. 1294.1
700  Viega 610340

angebotenes Fabrikat: '.........'
Menge: 1,000 Stck

**04.02.02.2 Kugelhahnset,**
Kugelhahnset
geeeignet für
Fonterra Heizkreisverteiler
DN 25 (Mod. 1004, 1005 und 1006),
Messing vernickelt,
mit flachdichtendem
Innengewinde (G-Gewinde)
Modell-Nr. 1041 1  Viega 606268
Menge: 1,000 Stck

**04.02.02.3 Zylinderschloss,**
Zylinderschloss,
für die Viega Verteilerschränke,
vernickelt,
Modell-Nr. 1294.9-  Viega 625245
Menge: 1,000 Stck

**04.02.02.4 Base 12/15 Verteiler-Tür-Set**
Base 12/15
Fonterra-Verteiler-Tür-Set smart,
mit zwei Verteilerfolien
und 12 Türelementen,
inkl. Ausgleichsdämmung
(bei Fonterra Base Flat nur 12x1,3mm)
Modell-Nr. 1226.1
12-15 SMART  Viega 664527
Menge: 3,000 m²

**04.02.02.5 Heizkreisverteiler DN25,7x420**
Heizkreisverteiler DN25,
aus Edelstahl,
mit R 3/4 Eurokonus zur Aufnahme von
Fonterra Verschraubungen d12-d20,
mit Durchflussmengenmesser 0-5 l/min,
einzeln absperrbar,
flachdichtend mit Überwurfmutter G 1,
mit schallgedämmten,
verzinkten Wandhalterungen,
links- und rechtsseitiger Anschluss,
mit KFE-Hahn je Verteilerbalken,
mit Ventileinsätzen im Rücklaufbalken
zur Aufnahme von Viega Stellantrieben
24V und 230V (M30x1,5).
Modell-Nr. 1010
DN25-7  Viega 786878
Menge: 1,000 Stck

**04.02.02.6 Stellantrieb 230 V**
Stellantrieb geeignet für
Fonterra Heizkreisverteiler
Mod. 1004 und 1005, Montagelage 360° möglich,
stromlos geschlossen, Schutzart IP 54,
incl. Ventiladapter M 30x1,5,
Funktionsanzeige durch Hubkappe,
Farbe reinweiß RAL 9010
230 V
Modell-Nr. 1249
230 V  Viega 696214
Menge: 7,000 Stck

**04.02.02.7 Raumthermostat 230 V**
Raumthermostat 230 V
zur Einzelraumregelung von
max. 10 Stellantrieben,
Montage Aufputz,
Regelbereich 5-30 Grad,
Schutzart IP 30,
CE-konform nach EN 60730
Farbe RAL 9016
Abmessungen B x H x T: 78 x 78,5 x
14mm

angebotenes Fabrikat: '.........'
Menge: 1,000 Stck

**04.02.02.8 Basiseinheit 230 V/24 V**
Basiseinheit 230 V/24 V,
ohne Pumpenmodul,
zur einfachen Verkabelung der
Raumthermostate und Stellantriebe,
für max. 6 Raumthermostate und
15 Heizkreise,
inkl. Sicherung, Schutzart IP 20
Menge: 1,000 Stck

**04.02.02.9 Funktionsheizen Bodenflächen Estrich**
Funktionsheizen DIN EN 1264-4, in
Bodenflächen aus Estrich,
Zementestrich.
Menge: 55,000 m2

**04.02.02.10 Estrichzusatzmittel**
Estrichzusatzmittel,
Zusatz für Zementestrich (Heizestriche),
für Normalestrich,
zur Verbesserung der Wärmeleitfähigkeit,
sowie des Biegezuges und der
Druckfestigkeit,
mit Übergabe an den Estrichleger
Verbrauch: 0,14 kg/m²
bei 45 mm Rohrüberdeckung,
Abbindephase: 21 Tage,
Begehbarkeit nach 3 Tagen
Modell-Nr. 1453.1
20KG  Viega 703998
Menge: 1,000 Stck

##### Abschnitt 04.02.03 Rohrmaterial in Rollen

**04.02.03.1 PB-Rohr, 240-m-Ringe,15x1,5**
PB-Rohr,für die Flächentemperierung,
dreifach coextrudiertes,
Polybutenrohr,
sauerstoffdicht nach DIN 4726,
mit SKZ-Zulassung A 563
Basisrohr Polybuten nach DIN EN ISO 1587
einsetzbar bis 95°C,
Betriebsbedingungen nach ISO 15876-1,
Klasse 4-5/0,8MPa,
Montagetemperatur größer -5°C
240 m in Ringen,
Modell-Nr. 1405
15 X 1,5 X 240M  Viega 616519
Menge: 720,000 m

#### Bereich 04.03 KG 429 Sonstige Leistungen

**04.03.1 Heizanlage befüllen zul. pH-Wert nachweisen mit Protokoll**
Befüllung der Heizanlage mit aufbereitetem Wasser, Anteil Kalziumhydrogencarbonat Ca(HCO3)2 im Füllwasser über 0,4 bis 0,5 mol/m3, Anteil Kalziumhydrogencarbonat Ca(HCO3)2 im Trinkwasser über 3,75 bis 4 mol/m3, Fließdruck 4 bar, Nachweis des zulässigen pH-Wertes im Anlagenwasser im Bereich von 8,2 bis 9,5 nach VDI 2035 Blatt 2 4 Wochen nach Inbetriebnahme, einschl. Messprotokoll/Betriebsbuch nach VDI 2035 Blatt 1.
Menge: 1,000 m3

**04.03.2 Zusätzl. Dichtheitsprüfung Rohrleitung**
Zusätzliche Dichtheitsprüfung von Rohrleitungen,abschnittsweise,
Rohrleitungslänge in m 100,
DN 15-DN 40,
im Gebäude, mit Wasser, Prüfdruck mit 1,3fachem
Betriebsüberdruck, Prüfzeit mind. 15 min, vor
Fertigstellung der Anlage, einschl. der hierfür
erforderlichen Verschlüsse und Anschlüsse sowie deren
Beseitigung und Entleeren nach der Druckprobe.
Menge: 2,000 St

**04.03.3 Kennzeichnungspfeile**
Durchflußrichtungspfeile für Rohrleitungemehrfarbiger
Kunststoffklebefolien, unterschiedlich nach Mediumart und Temperatur
Ausführung, Größe, Farbe und
Anbringung nach DIN 2403 und EU-Richtlinie 92/58

Liefern und montieren
Menge: 4,000 Stck

**04.03.4 Bezeichnungsschild Schicht-Pressstoff Kunststoffabdeck. H 37mm B 100mm**
Bezeichnungsschild, Farbe und Beschriftung nach Angaben des AG, aus Schicht-Pressstoff mit Kunststoffabdeckung, Beschriftung 2-zeilig, gedruckt, Höhe 37 mm, Breite 100 mm, Befestigung mit Schildträger aus verzinktem Stahl, Halter und Spannband, Befestigungsuntergrund Rohrleitung.
einschl. liefern und montieren
Menge: 2,000 St

### Titel 05 KG 490 besondere Leistungen

#### Bereich 05.01 Kernbohrungen

*Hinweis: Durchbrüche und Aussparungen*
Durchbrüche und Aussparungen, die nachträglich hergestellt werden müssen, sind in jedem Fall durch den Tragwerksplaner zu prüfen und freizugeben. Der Auftragnehmer hat diese auf entsprechende Planausschnitte farbig einzutragen, systematisch zu nummerieren und auf Gebäudeachsen zu vermassen.

**05.01.1 Kernbohrung Beton (Unterzug) D 150 mm**
wie vor jedoch DN 150
Menge: 6,000 St

**05.01.2 Kernbohrung Beton (Unterzug) D 100 mm**
wie vor jedoch DN 100
Menge: 16,000 St

#### Bereich 05.02 Stundenlohnarbeiten

*Hinweis: Stundenlohnarbeiten zum Nachweis!*
Stundenlohnarbeiten zum Nachweis!

Die hier aufgeführten Stunden dürfen nur mit
schriftlicher Zustimmung des Auftraggebers für unvorhersehbare Arbeiten aufgewendet werden. Das unten dargestellte Prozedere ist einzuhalten.
Mit der Unterschrift unter dem Angebot erklärt der
Bieter, dass der eingetragene Stundenverrechnungssatz
unter Beachtung der preisrechtlichen Vorschriften
ermittelt wurde und unabhängig von der Anzahl der abgerechneten Stunden gilt.

Die nachstehend aufgeführten Stunden sind vorgesehen
für die Ausführung von unvorhersehbaren Arbeiten.
Sie dienen nicht zur Erfüllung von Leistungen, die
bereits mit dem EP der LV-Position abgegolten sind oder damit in Zusammenhang stehen.
Meisterstunden und Stunden von Servicetechnikern
werden wie Obermonteurstunden vergütet.
Die Verrechnungssätze verstehen sich einschl. aller
Lohn- und Gehaltskosten, Lohn- und Gehaltsnebenkosten,
Sozialkassenbeiträge, Gemeinkostenanteile, Gewinn und
Zuschläge für Überstunden (Mehrarbeit).
Überstundenzuschläge werden nur anerkannt, wenn diese
Arbeiten ausdrücklich außerhalb der Arbeitszeit (Montag bis
Samstag von  6 bis 18 Uhr) gefordert werden.
Für die Abrechnung von Materialien, die bei der
Ausführung von Stundenlohnarbeiten verarbeitet werden,
ist, falls vorhanden, der Materialanteil
der EP des LV zugrunde zu legen.

Der folgende Weg (Prozedere) ist einzuhalten:

1. Rechtzeitige Anforderung von Stundenlohnarbeiten
durch den Auftragnehmer  (AN).
2. Sofortige Prüfung der Anforderung durch die
Bauleitung (BL).
3. Die BL erfragt schriftlich mit Nennung der Arbeit
und dem geschätzten Zeitaufwand die grundsätzliche Zustimmung des Auftraggebers (AG).
4. Der AG Vertreter antwortet schriftlich innerhalb
von 2 Werktagen der BL.
5. Nach der Zustimmung des AG kann die Leistung
erbracht werden.
6. Nach der Erbringung der Leistung wird diese von der
BL geprüft und dokumentiert. Die Stundenlohnnachweise sind
täglich der Bauleitung zur Anerkennung vorzulegen.
7. Das Ergebnis der Prüfung wird dem AN und dem AG
innerhalb von 5 Werktagen von der BL mitgeteilt.
8. Das Original der Stundenlohnnachweise wird der
Schlussrechnung beigefügt. Eine Kopie liegt der Abschlagsrechnung bei.
9. Bei "Gefahr in Verzug" handelt die Bauleitung ohne
Zustimmung des AG, holt die Zustimmung aber nachträglich wie oben beschrieben ein.

**05.02.1 Obermonteurstunde**
Obermonteurstunde
Arbeitszeit 6.00 h - 18.00 h
Arbeitstag: Montag bis Freitag
Menge: 10,000 h

**05.02.2 Monteurstunde**
Monteurstunde
Arbeitszeit 6.00 h - 18.00 h
Arbeitstag: Montag bis Freitag
Menge: 10,000 h

**05.02.3 Helferstunde**
Helferstunde
Arbeitszeit 6.00 h - 18.00 h
Arbeitstag: Montag bis Freitag
Menge: 20,000 h

#### Bereich 05.03 Wartung und Revisionsunterlagen

**05.03.1 Revisionsunterlagen**
Revisionsunterlagen

Dokumentation (2-fach) für den o.g. Anlagenumfang,
bestehend aus:
* Abnahmeunterlagen, Errichterbescheinigungen
* Zentralendokumentation
* Montageanleitung
* Inbetriebnahme- und Abnahmeprotokolle
* Dokumentation aller an- und abgehenden Leitungen
* Erstellen der Versorgungsdaten
Bestandszeichnung DIN EN 62 305
1 x Papier
1 x Digital, (DWG u. PDF-Format)

Bearbeitungshinweise:
Die Revisionspläne sind aufgrund der abgeschlossenen Montagen nachzuführen und haben den tatsächlich erstellten Installationen vollumfänglich zu entsprechen.

Übergabe der Revisionsdokumentation:
- 2 x in Papierform/ Revisionsordner
(geordnet nach dem folgenden ggf. erweiterten Inhaltsverzeichnis in einem Ordner pro Exemplar zu übergeben)
- 1 x auf elektronischem Datenträger als dwg-, dxf- und
  pdf- Datei

Der Umfang der fachlichen Ordnerinhalte ist dem folgenden Minimal- Inhaltsverzeichnis zu entnehmen. Redundanz- Informationen in den Beschreibungen sollen vermieden werden.
Beschreibungen ausführlich, nachvollziehbar und ggf. mit grafischer Ergänzung.
Werden Abkürzungen verwendet, sind sie aufzulisten und
zu erklären.
Die Beschriftung und Bezeichnung der Komponenten ist entsprechend den Vorgaben der Stiftung durchzuführen.

Aufteilung in Ordnern
Übersteigt der Umfang der einzelnen Dokumentationen die Kapazität eines Ordners pro Gewerk bzw. Anlage, so sind die Kapitel entsprechend in mehrere Ordner zu
verteilen. Jeder Ordner ist am Rücken mit den
entsprechenden Kapiteln zu bezeichnen.

INHALTSVERZEICHNIS
1. Allgemeines
1.1 Abnahmeprotokolle gemäß VOB
1.2 Berechnungen
1.3 Einweisungsprotokolle (Hausmeister, Bedienpersonal)
1.4 Prüfbücher mit dem Ergebnis der vor der
  Inbetriebnahme durchgeführten Abnahmeprüfungen
1.5 Mess-, Prüfprotokolle und Übergabebericht
1.6 Entsorgungsnachweise

2. Organisatorische Hinweise
2.1 Herstellerverzeichnis/ Subunternehmer
2.2 Auflistung aller Technischen Anlagen des
Gesamtprojektes
2.3 Zusammenstellung von Vorschriften für Arbeitsschutz
  und Unfallverhütung
2.4 Liste der Anlage, die einer Überwachungspflicht auf
  Grund öffentlich-rechtlicher Vorschriften unterliegen,
  einschließlich der vorgesehenen Prüftermine
2.5 Aufstellen von Bauteilen, die der Wartung bedürfen
2.6 Fristenregelung für Wartungs- und Instandhaltungsarbeiten

3. Bedienung und Wartung
3.1 Bedienungs-/ Pflegehinweise

4. Gewährleistungsbescheinigung
4.1 Herstellerbescheinigung
4.2 Errichterbescheinigung
4.3 Bestätigung der Unfallverhütungsvorschrift
4.4 Prüfbericht Sachverständiger
4.5 Zertifikate z. B. VdS

5. Herstellerunterlagen
5.1 Betriebsanweisungen, einschließlich der Anlagenhersteller
5.2 Bedienungs- und Instandhaltungsanleitungen
5.3 Datenblätter

6. Anlagen und Funktionsbeschreibung
6.1 Vorgaben und Hintergründe
6.2 Funktionsbezogene Beschreibung
6.3 Software
6.4 Softwaredokumentation (Standardbausteine,
  lösungsbezogene SW)
6.5 Hardwaredokumentation (Verschaltung und
  lösungsbezogene Besonderheiten)

7. Stückliste/ Aktualisiertes LV
  Dokumentation

8. Schaltschrankunterlagen Dokumentation

9. Revisionspläne
9.1 Übersichtspläne
9.2 Lagepläne
9.3 Schaltpläne (Ansichtszeichnung, Klemmenplänen, Kabellisten, Materiallisten,usw.)
9.4 Strangschema
9.5 Grundrisse

10. Brandschutzdokumentation
10.1. Grundrisspläne Brandschotts
10.2. Liste aller Brandschotts
10.3. Übereinstimmungserklärungen
10.4. Zulassungen/Zertifikate
Menge: 1,000 St

*Hinweis: Wartungsvertrag*
Die im Leistungsverzeichnis aufgeführten Positionen zu
Wartungsarbeiten sind durch den AN auszufüllen.
Das beiliegende Vertragsmuster ist vom AN unter
Berücksichtigung der vom Auftraggeber gemachten
Vorgaben auszufüllen.
Bei den Leistungen für Inspektion und Wartung handelt
es sich um ein separates Angebot, das jedoch zusammen
mit dem Hauptangebot als Gesamtleistung gewertet wird.
Die Wertung der Inspektion und Wartung erfolgt für 4
Jahre ohne Anwendung der Preisgleitklausel. Das
wirtschaftlichste Gesamtangebot wird unter Einbeziehung
der Wartungsleistungen ermittelt.
Aus diesem Grund wird in der nachfolgenden Position die
Wartung abgefragt und bei der Ermittlung des
wirtschaftlichsten Gesamtangebotes gewertet.
Die Kalkulation der Inspektions- und Wartungsleistungen
soll ohne die bei den Ausführungs- und Lieferleistungen
zur Herstellung der Anlage enthaltenen Zuschläge
erfolgen. VOB/B § 2 Nr. 3 gilt nicht für die Kalkulation

**05.03.2 Wartung im 1. Jahr**
Wartung, wie zuvor beschrieben, im 1. Jahr
Menge: 1,000 St

**05.03.3 Wartung im 2. Jahr**
Wartung, wie zuvor beschrieben, im 2. Jahr
Menge: 1,000 St

**05.03.4 Wartung im 3. Jahr**
Wartung, wie zuvor beschrieben, im 3. Jahr
Menge: 1,000 St

**05.03.5 Wartung im 4. Jahr**
Wartung, wie zuvor beschrieben, im 4. Jahr
Menge: 1,000 St
